# Förderanlagen
Angebotsaufforderung (GAEB DA XML 3.3, DA83)
Projekt: 174123-0
Währung: EUR
Auftraggeber: Bundesagentur für Arbeit, SB 93 Recht /, RIM Dortmund, Lina-Ammon-Straße 9
Ausführungsort: Agentur für Arbeit Detmold, Wittekindstraße 2, 32758 Detmold
Erstellt mit: BUILDUP, BUILDUP v30.0.0.0, 24.07.2026

## 000 Förderanlagen

*Hinweis: Baubeschreibung*
Erneuerung Aufzugsgruppe

Die bestehenden Aufzüge im Gebäudekern der Agentur für Arbeit in Detmold stammen aus dem Errichtungsjahr 1991. Die Anlagen wurden in den vergangenen Jahren lediglich in Teilbereichen modernisiert. Wesentliche Komponenten der Aufzugstechnik sowie die Kabinen- und Schachtausstattung befinden sich jedoch weiterhin überwiegend im ursprünglichen Errichtungszustand.

Aufgrund der zunehmenden Störanfälligkeit der Bestandsanlagen sowie der nicht mehr dem aktuellen Stand der Technik entsprechenden Ausführung ist eine vollständige Erneuerung der Anlagen vorgesehen. Einer der beiden Aufzüge ist bereits seit längerer Zeit außer Betrieb.

Bei den Bestandsanlagen handelt es sich um seilbetriebene Aufzüge mit insgesamt fünf Haltestellen, welche die Geschosse Keller, Erdgeschoss, 1. Obergeschoss, 2. Obergeschoss und 3. Obergeschoss (-1 + E + 1 + 2 + 3) bedienen.

Die Ausführung der neuen Anlagen erfolgt als maschinenraumlose Seilaufzugsanlagen (MRL) mit schachtintegriertem Antrieb. Die Steuerung der Anlagen ist weiterhin im bestehenden Triebwerksraum unterzubringen.

Nachfolgend werden die einzelnen Leistungen und Positionen näher beschrieben.

*Hinweis: Technische Vorbemerkungen*
Technische Vorschriften Aufzugsanlagen

Leistungsumfang

Die Leistung des AN umfasst sämtliche Leistungen, die zur Erstellung der betriebsfähigen Anlagen und zur Erfüllung der für das Bauvorhaben jeweils geltenden einschlägigen gesetzlichen, öffentlich - rechtlichen und behördlichen Vorschriften, Verordnungen, Auflagen, Richtlinien sowie technischen Bestimmungen erforderlich sind.

Abweichungen vom LV müssen als Anlage zum Angebot beschrieben und begründet werden. Der Bieter hat die aufgeführten Leistungen auf die technische Ausführung bzw. Durchführbarkeit zu prüfen. Spätere Angebotseinschränkungen werden nicht anerkannt.

Das Leistungsverzeichnis ist in jedem Fall vollständig auszufüllen. Änderungen im Leistungsverzeichnis sind unzulässig. Alternativangebote, die eine Verbesserung der ausgeschriebenen Leistungen darstellen, sind gesondert aufzuführen.

Geschäftsbedingungen des Bieters haben keine Gültigkeit. Sie ergänzen dieses Leistungsverzeichnis unter der Voraussetzung, dass sie den Bedingungen des Auftraggebers nicht widersprechen.

Baugruppenauswahl
Erklärter Wille des Betreibers ist es, die Anlagen mit frei am Markt erhältlichen Baugruppen bzw. Komponenten zu konfektionieren.

Unterlagen
Der AN erstellt die Ausführungspläne inkl. Lastangaben innerhalb von 5 Wochen nach Auftragserteilung. Die Vorlage der Pläne hat in digitaler Form zu erfolgen. Pläne, die mit einem Genehmigungsvermerk zu versehen sind, müssen detailliert und prüffähig ausgeführt werden. Die Vorprüfungsunterlagen sind der ZÜS nach der Auftragserteilung zu liefern.

Weiterhin sind zur Klärung der Anlagen folgende Zeichnungen erforderlich (Vorlage ebenfalls digital als PDF per Mail):

- Anlagezeichnung
- Türansichtzeichnung
- Tableauzeichnungen
- Fahrkorbzeichnung
- Revisionsunterlagen / Wartungsanweisungen

Eine Fertigungsfreigabe erfolgt erst nach Genehmigung der Zeichnungen durch das Ingenieurbüro und dem AG.

Bei Übergabe der Anlagen an den Auftraggeber hat der Bieter jeweils 2-fach eine technische Dokumentation in Papierform (beschrifteter DIN-A4 Ordner) und in digitaler Form (USB-Stick) zu erstellen und zu übergeben. Diese beinhaltet jeweils alle Zeichnungen und Schaltbilder sowie die Wartungsanweisung.

Die Unterlagen sind dem AG zur Freigabe vorzulegen. Dieser Aufwand gilt als Nebenleistung und ist in der Leistungserbringung enthalten.

Dokumentation
Die Dokumentation wird dem Auftraggeber jeweils in digitaler Form und 2-Fach in Papierform in einem Ordner zur Verfügung gestellt. Sämtliche technischen Spezifikationen der neu installierten Komponenten werden ordnungsgemäß im Ornder abgelegt.

Alle Erklärungen nach EU-Richtlinie, Zertifikate einschließlich des Einweisungsprotokolls sowie einer Wartungsanweisung gehören zum Leistungsumfang des AN.

Über den gesamten Schriftverkehr mit der technischen Überwachung erhält das Planungsbüro je eine Kopie per E-Mail.

Vorschriften

Die Lieferung und Leistungen sind nach den anerkannten Regeln der Technik auszuführen.

Folgende Vorschriften sind zu berücksichtigen:

- EN 81-20  Personen- und Lastenaufzüge
- EN 81-21  Neue Aufzüge in bestehenden Gebäuden
- EN 81-28  Fernnotruf
- EN 81-50  Konstruktionsregeln, Berechnungen
- EN 81-58  Schachttüren
- EN 81-70  Behindertengerechtigkeit
- EN 81-71  Vandalismus
- EN 81-73  Verhalten im Brandfall
- 2014/33/EU  Aufzugsrichtlinie
- 2023/1230/EU  Maschinenverordnung
- 2014/30/EU  EMV Richtlinie
- BetrSichV  Betriebssicherheitsverordnung
- DGUV Vorschriften
- Gesetz über die Bereitstellung von Produkten auf dem Markt (Produktsicherheitsgesetz - Prod SG)
- Gesetz über die elektromagnetische Verträglichkeit von Geräten (EMV- Gesetz)
- VDE-Bestimmungen, VDE-0190, VDE-0185, VDE-0100 sowie die EVU-Bestimmungen
- einschlägige DIN-Normen für Materialien, Konstruktionen und Geräte
- Leitungsanlagenrichtlinie LAR
- DIN 4420, DIN EN 12811-1
- UVV  Unfallverhütungsvorschriften
- TRBS  Technische Regeln Betriebssicherheit
- DIN 8989  Schallschutz Aufzug
- DIN 4109  Schallschutz Hochbau
- DIN 18091  Schachttüren
- ArbStättV  Arbeitsstättenverordnung
- VOB Teil B/C  Vergabe und Vertragsordnung für Bauleistungen
- DIN 4102  Brandverhalten Baustoffe
- DIN 18040-1  Barrierefreies Bauen
- LBO BauO für das Land Nordrhein-Westfalen
- Stand der Technik
- Anforderungen des Bauherrn

Unabhängig von der obigen Auflistung müssen die Anlagen den zum Zeitpunkt der Inverkehrbringung geltenden Vorschriften entsprechen.

Montage

Die Montage erfolgt durch qualifiziertes, eigenes Personal des AN mit folgenden Leistungen:

- Abladen und Transport auf der Baustelle. Lagerplätze außerhalb des Aufzugsschachtes sind vom AN mit der örtlichen Bauleitung abzustimmen.
- Montagetermine sind der örtlichen Bauleitung 2 Wochen vor Montagebeginn schriftlich mitzuteilen.
- Beistellen von Hebezeugen sowie Montageaufsicht vom Beginn der Errichtung bis zur Übergabe der Anlagen.
- Die Teilnahme des zuständigen Montagemeisters an den stattfindenden Baubesprechungen auf Einladung.
- Die Montageleitung auf der Baustelle.

Abnahme
Es werden Abnahmen durch eine ZÜS verlangt. Die Abnahmeprüfungen und deren Terminvereinbarungen werden vom AN veranlasst und durchgeführt. Die Unterlagen dafür werden vom AN erstellt und fristgerecht bei der ZÜS eingereicht.

Die Stellung des zur Abnahme erforderlichen Personals und der Gewichte ist Leistung des AN. Die Prüfgebühren werden vom AN getragen. Bei Wiederholungsprüfungen auf Grund aufzugsspezifischer Beanstandungen trägt die Kosten ebenfalls der AN.

Die Prüfungen vor Inbetriebnahme (PVI) sind durch den AN Aufzug durchzuführen. In der Leistung ist die Erstellung und Lieferung der Notfallpläne, der Notbefreiungsanleitungen, Angaben zu externen Einrichtungen, die auf die Aufzugsanlagen einwirken, sowie die Einweisungen von technischem Personal des AG mit Protokollierung enthalten.
Die Kosten trägt der AN Aufzug.

Bei Übergabe der Anlagen an den Bauherrn sind jeweils vollständige Gefährdungsbeurteilungen inkl. sicherheitstechnischer Bewertungen nach § 3 der BetrSichV und nach TRBS 1115 Cybersicherheit zu übergeben. In den Gefährdungsbeurteilungen sind die Prüffristen anzugeben.

An den Anlagen sind nach Fertigstellung der Arbeiten jeweils DGUV Vorschrift 3 - Prüfungen durchzuführen.

Es sind neue Aufzugs-Prüfbucher durch die beteiligte ZÜS zu erstellen und dem Bauherrn bei der jeweiligen Abnahme zu übergeben. Die Kosten trägt der AN.

Der AN hat seine Leistungen bis zur Abnahme sach- und fachgerecht zu schützen.

Der Montagebetrieb stellt je Anlage ein Wartungsheft in gebundener Form, in welches sämtliche Wartungen und alle anderen erbrachten Leistungen ab Beginn der Gewährleistung eingetragen werden. Die Wartungshefte gehen in den Besitz des Bauherren über.

Unterweisung der Mitarbeiter
Es sind Mitarbeiter für die Sichtprüfung und Notbefreiung je Aufzugsanlage gemäß TRBS 3121 nach Inbetriebnahme der Aufzugsgruppe einzuweisen. Die Einweisung ist durch den AN zu dokumentieren und im Dokumentationsorder abzuheften. Die genaue Anzahl der Personen wird rechtzeitig vor der technischen Unterweisung vom AG bekannt gegeben (ca. 5-10 Tage).
Die Einweisung erfolgt für den AG kostenfrei an einem speziellen Termin und ist durch den AN zu protokollieren.

Gewährleistung
Mit der Abnahme der Anlage durch den Auftraggeber gilt für die modernisierten Bauteile die
2-jährige Verjährungsfrist gemäß § 13 Abs. 4 Nr. 2 VOB/B.

Der AN erkennt die volle 2-jährige Gewährleistung für die modernisierten Komponenten an.
Hiervon ausgenommen sind Beschädigungen durch Wandalismus sowie höhere Gewalt.

Zertifizierung
Der AN sollte mit Abgabe seines Angebotes eine Bescheinigung über die Zertifizierung nach DIN ISO 9000 ff. einreichen.

Materialien
Für Fahrkorb, Türen und Verkleidungen etc. sind Qualitätsbleche mit einer Blechdicke von mind. 1,5 mm zu verwenden.

Nur im Einzelfall, bei vorheriger schriftlicher Ankündigung durch den Bieter, wird ggf. der Verwendung von Materialstärken, die jedoch nicht unter 1,25 mm liegen dürfen, entsprochen.

Edelstahlteile sind aus Chrom-Nickel-Stahl mit der Werkstoffbezeichnung 1.4301 herzustellen. Der Verwendung von Chrom-Nickel-Stahl mit der Werkstoffbezeichnung 1.4509 wird ausdrücklich nicht entsprochen.

Sämtliche Stahlteile mit Ausnahme aller funktionsbedingt blanken Flächen sind mit Korrosionsschutz zu versehen. Beschädigungen sind nach der Montage auszubessern.

Alle drehenden Teile erhalten einen Sicherheitsfarbanstrich.

Die erforderlichen Beschriftungen auf den Tableaus sind zu gravieren.

Akustische Anforderungen
Für die Schallschutzwerte gültigen DIN-Normen und VDI-Richtlinien sind einzuhalten.

Zur Körperschalldämmung ist die Aufzugsmaschine und der Schaltschrank auf Federelemente zu stellen, wobei als Grundlage zur Auslegung der Federn DIN 8989 für triebwerksraumlose Aufzugsanlagen dienen soll.

Der Auftragnehmer ist auf Verlangen verpflichtet, die von ihm gewählte Körperschalldämmung rechnerisch nachprüfbar nachzuweisen, wobei Art, Anzahl, Belastung und Federhärte (N/cm) der vorgesehenen Federelemente anzugeben sind.

Der durchschnittliche Geräuschpegel, der in Betrieb befindlichen Aufzugskomponenten in
1,00 m Abstand gemessen, darf folgende Werte nicht überschreiten:

- Vorbeifahrt vor den Türen  50 dB (A)
- Im Fahrkorb  50 dB (A)
- Türbewegung im Fahrkorb  55 dB (A)

Des Weiteren ist die Tabelle 1 Spalte 10 VDI 4100 SSt II einzuhalten.

Gefährliche Stoffe
Es ist erklärtes Ziel des AN, dass keine Stoffe verwendet werden, deren Inhalt ganz oder teilweise als gefährlicher Stoff in der Gefahrstoffverordnung aufgeführt sind. Ausdrücklich wird darauf hingewiesen, dass der Einsatz von asbesthaltigen Produkten verboten ist.

Preise und Bindefrist
Die Angebotspreise sind Festpreise bis zum Ende der Bauzeit und schließen alle Lieferungen und Leistungen ein, die zur betriebsfähigen Erstellung der Anlagen und Abnahmen durch die behördlich vorgeschriebene Stelle erforderlich sind.

Maßangaben
Alle Maßangaben in den zur Verfügung gestellten Beschreibungen und Zeichnungen, die diesem LV beiliegen, sind unverbindlich.
Im Zuge der Werkplanerstellung erfolgt ein Aufmaß durch den AN Aufzug mit einer Schachtlotung. Das Aufmaßergebnis ist jeweils in die Werkplanung einzupflegen.
Änderungsaufwand des AN Aufzug, der durch die Nichteinhaltung der vorstehenden Ausführungen erforderlich wird, wird nicht vergütet.

Umlagenbeteiligung
Der Bieter hat für seine Baustelleneinrichtung selber zu sorgen. Vom Bauherrn werden keine Einrichtungen vorgehalten.

Arbeitssicherheit
Der zuständige Montagemeister hat die Aufzugsmonteure in die Baustelle einzuweisen.

Die Sicherung der Aufzugsschächte, Schachtöffnungen und Haltestellenzugänge während der Demontage und Montagearbeiten ist Bestandteil der Leistung des Auftragnehmers Aufzug.

Arbeitszeiten
Die Montage hat in einem möglichst kurzem Zeitfenster in Abstimmung mit dem Bauherrn zu erfolgen.

Die Arbeiten können im laufenden Tagesbetrieb durchgeführt werden. Auf besondere Nutzerbelange wie soll im Vorfeld der Ausführung geachtet werden.
Lärmintensive Arbeiten sollten im Vorfeld mit der Bauleitung und dem Bauherrn abgestimmt werden.

Transport
Für den Transport und die Einbringung von schweren Anlagenteilen stehen bauseits keine Leistungen zur Verfügung. Das Gebäude und speziell der Boden sind bei Transportarbeiten durch Hartfaserplatten zu schützen. Der AN hat sich vor Ort einen Überblick über die Gegebenheiten zu verschaffen.

Bauablauf
Der AN erstellt nach Beauftragung in Abstimmung mit dem Bauherrn einen Montageterminplan. Der Montageterminplan tritt nach Freigabe durch den Bauherrn in Kraft.

Entsorgung
Der Hersteller- und Montagebetrieb ist gehalten, den von seinen Leistungen herrührenden Abfall selber zu beseitigen, insbesondere Sondermüll ist umgehend zu beseitigen und ein Entsorgungsnachweis zu erbringen. Die Zwischenlagerung von Abfall im Baustellenbereich ist nicht gestattet.

Bauleistungen
Ggf. erforderliche Bauleistungen gehören zum Leistungsumfang des AN Aufzug und sind in den Positionen beschrieben.

Grundwartung
Die Anlagen sind nach Abschluss der Arbeiten einer einmaligen Grundwartung zu unterziehen.

Subunternehmer
Der Auftragnehmer Aufzug verpflichtet sich mit der Abgabe des Angebotes, dass 60% der Montageleistungen durch eigene Mitarbeiter ausgeführt werden. Die Zugehörigkeit des Mitarbeites zum eigenen Unternehmen ist ggf. auf Anforderung nachzuweisen.
Die Demontage der Anlage kann durch Subunternehmer erfolgen. Alle Arbeiten, die durch Subunternehmer erfolgen, sind bei der Angebotsabgabe inkl. aller erforderlicher Nachweise anzugeben.

Ausführungszeit
Die Ausführung der Leistungen hat vom 07.09.2026 bis 19.03.2027 zu erfolgen.

Anforderung des AG und Ansprechpartner
Eine Ortsbesichtigung wird empfohlen.
Der Bieter versichert mit Abgabe des Angebots, dass er sich mit der Örtlichkeit und der Art und dem Umfang der auszuführenden Arbeiten vertraut gemacht hat.
Nachforderungen aufgrund von Unkenntnis werden nicht akzeptiert.

Gebäudeverantwortliche der Agentur: Frau Mücke, Tel.: 0521 587-1655

Notrufaufschaltung
Das Notrufsystem ist vollständig neu zu liefern und betriebsbereit zu montieren.

Die Aufschaltung des Notrufs hat durch den Auftragnehmer (AN) auf eine ständig besetzte 24/7-Notruf- und Serviceleitstelle zu erfolgen.

Der visuelle Notruf (optische Bestätigung der Rufweiterleitung gemäß EN 81-28) ist ebenfalls auf diese Notruf- und Serviceleitstelle aufzuschalten und funktionsfähig herzustellen.

Sämtliche hierfür erforderlichen Komponenten, Anschlussarbeiten, Parametrierungen sowie die betriebsbereite Übergabe sind im Leistungsumfang des AN enthalten.

Das verbaute Notrufsystem sowie die zugehörige SIM-Karte sind zu sichern und sind dem Hausmeister zu übergeben. Die Ab- und Anmeldung des Notrufes bei der Notrufleitzentrale ist Leistung des AN Aufzugs.

Anforderungen an Komponenten
Für alle Bauteile/Komponenten, die über externe Tools bedient bzw. eingestellt werden, sind die freigeschalteten Bedientools mitzuliefern und an der Aufzugsanlage zu hinterlegen.

### 1 Aufzug A01 Kompletterneuerung - 900kg

#### 1.1 Demontage Aufzug

**1.1.10 Demontage Aufzugsanlage**
Die bestehende Aufzugsanlage ist komplett zu demontieren und fachgerecht zu entsorgen:

1 x Personenaufzug mit der Fabr.Nr.: 47NG8968
5 Haltestellen mit jeweils 5 Schachttüren
630 kg Tragfähigkeit.

Ggf. vorhandene Betonsockel in der Schachtgrube oder im TRW sind ebenfalls durch den AN zu entfernen. Zum Leistungsumfang des Auftragnehmers gehören sämtliche erforderlichen Trenn- und Schneidarbeiten im Zuge der Demontage der Antriebsanlage sowie des allgemeinen Stahlbaus.

Fachgerechte Entsorgung nach geltenden Umweltvorschriften.

Ein Entsorgungsnachweis ist auf Verlangen vorzulegen.

In der Demontage ist die Berücksichtigung und der Umbau der gesamten Schließzylinder- und Schlüsselschalteranlage enthalten. Die Schlüsselschalter/ Schließzylinder sind fachgerecht zu demontieren und dem Bauherrn ordnungsgemäß zu übergeben.
Menge: 1,000 psch

#### 1.2 Erneuerung Aufzug A01 - 900kg

**1.2.1 Leistungsbeschreibung Aufzug A01**
01. Technische Daten

Anlage A01 im gemeinsamen Schacht mit A02

Art der Anlage: Seilaufzug
Errichtungsvorschrift: EN 81-20
Tragfähigkeit: 900 kg / 12 Pers.
Geschwindigkeit: 1,0 m/s
Fahrtenzahl: 180 F/h
Förderhöhe: 12,63 m
Anzahl Halt: 5
Anzahl Türen: 5
Antrieb: Getriebeloser Direktantrieb
Aufhängung: 2:1
Fahrkorb: Breite: 1250 mm
Tiefe:  1700 mm
Höhe:  2200 mm im Lichten
Türen: Breite:  800 mm
Höhe:  2100 mm
Türausführung: 2-teilig einseitig
Schachtausführung: Beton
Schachtbreite: 1850 mm
Schachttiefe: 2100 mm
Schachtgrube: 1500 mm
Schachtkopf: 3700 mm
Schaltschrank: Triebwerksraum
Triebwerksraum: unten neben dem Schacht
Notstrombetrieb: lastunabhängig über USV

02. Steuerung
Als Aufzugssteuerung ist eine diagnosefähige, speicherprogrammierbare Zwei-Knopf-Sammelsteuerung in Mikroprozessortechnologie für eine Gruppenfunktion mit den folgenden Anforderungen einzusetzen.

Die Steuerungen sind herstellerneutral sowie frei programmierbar auszuführen.
Eventuell eingerichtete Codierungen, Zugangsbeschränkungen oder fest eingestellte Parameter sind spätestens nach Ablauf der Gewährleistungsfrist vollständig und kostenfrei zu entfernen.

Die Steuerung ist so auszuführen, dass sie im Falle eines Wartungswechsels für alle fachkundigen Wartungsunternehmen uneingeschränkt zugänglich, parametrierbar und bedienbar ist.

Die Steuerung ist eine offene Steuerung und frei programmierbar, evtl. eingerichtete Codierungen oder fest eingestellte Parameter etc. sind spätestens nach Ablauf der Gewährleistung kostenfrei und vollständig zu entfernen.

Ein ggf. erforderliches, freigeschaltetes Servicetool für die Steuerung ist im Liefer- und Leistungsumfang enthalten und bei Abnahme dem Bauherrn zu übergeben.

Der Schutz gegen elektrischen Schlag und ein abschließbarer Hauptschalter sind im Lieferumfang enthalten.

Die Steuerung muss die gleichzeitige Annahme mehrerer Fahrbefehle ermöglichen. Innen- und Außenkommandos sind so abzuarbeiten, dass die Fahrtrichtung erst nach Erledigung des letzten für diese Fahrtrichtung eingehenden Kommandos wechselt.

Schütze und Relais sollen nur für die Bauteile eingesetzt werden, für die die EN 81-20 oder die Aufzugsrichtlinie dieses vorschreibt.

Die Schachtkopierung soll kontaktlos realisiert werden. Der Aufbau der Kopierfahnen und Sensoren soll kompakt erfolgen. Die elektrischen Installationen im Schacht sind zu minimieren.

Etagen- und Fahrkorbrufe sollen jederzeit angenommen und durch das Aufleuchten der Drucktasterquittierung angezeigt werden.

Die elektronische Steuerung soll einen Betriebsdaten- und Fehlerspeicher haben. Das Auslesen der Fehlerspeicher muss über ein fest im Schaltschrank eingebautes Display möglich sein.

Die Steuerung soll folgende Zusatzfunktionen verarbeiten:

1 x Vorrangschaltung und 1 x Freigabe -1 in Form eines Schlüsselschalters im Senkrechttableaus.
1 x Schlüsselschalter zur Freigabe der Anlage im Außenruf unterste Haltestelle -1
Alle im Bestand vorhandenen Schlüsselschalter in den Außenruftableaus
Ansteuerung einer kombinierten Fahrtrichtungs- und Standortanzeige auf allen Etagen und im Fahrkorb. Weiterfahrtanzeigen auf allen Etagen. Alle Anzeigen als TFT-Anzeigen.
Ausgabe einer Sammelstörmeldung
Dialogfähigkeit der Steuerung, um die Anlage ggf. an eine zentrale Leittechnik anzuschließen.
Löschung unlogischer Fahrkorbrufe. Bei einem Fahrkorbgewicht < 50 kg dürfen nicht mehr als zwei Fahrbefehle im Fahrkorbtableau angenommen werden.
Lastwiegeeinrichtung gemäß Richtlinie
Freie Zuteilung von Parkhaltestellen
statische Brandfallsteuerung, Bereitstellung der potentialfreien Kontakte erfolgt bauseits.
nicht rückstellbare, externe Fahrten- und Betriebsstundenzähler
Sprachansage und Etagengong (Lautstärke einstellbar) inkl. Ansteuerung
Direkteinfahrt mit früh öffnenden Türen
automatische Beleuchtungsabschaltung bei Nichtbenutzung
Der Lüfter im Fahrkorb ist so zu schalten, dass dieser nur bei der Fahrt und bei Störungen betrieben wird. Eine Nachlaufzeit muss programmierbar sein.
Einrichtung an unterster Haltestelle zur Rückstellung der Inspektionssteuerung gem. EN 81-20

Das Hängekabel muss ca. 10 % Reserveadern vorhalten.

Betriebsdatenerfassung

Für die Inbetriebnahme und für Instandhaltungsarbeiten sind über Leiterplatten bzw. über ein Servicegerät, Betriebszustände sichtbar zu machen.

Fernwirksystem

Die Steuerung ist so vorzubereiten, dass Betriebszustände und Störungen an der Aufzugsanlage angezeigt und über Datenleitungen weitergeleitet werden können. Zum Abgreifen aller Einzelstörmeldungen sind serielle Schnittstellen zur Übergabe in der Steuerung vorzusehen.

Es muss möglich sein, dass verschiedene Einzelstörmeldungen zu einer Sammelstörmeldung zusammengefasst werden können.

Fahrtenzähler

Zur besseren Überwachung der Anlage ist zusätzlich zum Rechner eine nicht rückstellbare Fahrtenzählung zu berücksichtigen. Das Zählwerk ist zum direkten ablesen in die Tür des Steuerschrankes zu integrieren.

Betriebsstundenzähler

Zur besseren Überwachung der Anlage ist zusätzlich zum Rechner eine nicht rückstellbare Betriebsstundenüberwachung zu berücksichtigen. Das Zählwerk ist zum direkten ablesen in die Tür des Steuerschrankes zu integrieren.

03. Schaltschrank / Installation
Die Steuerunge ist im bestehenden Triebwerksraum wieder vorgesehen.

Die Steuerung ist in einem geschlossenen Schaltschrank mit Fronttür zu installieren. Der Schaltschrank und die Fronttür sind aus verzinktem Stahlblech, Oberfläche lackiert nach Wahl AG, zu erstellen. Der Schaltschrank ist mit einem maximalen Füllgrad von 70% vorgesehen. Weiterhin ist ein automatischer Lüfter zu integrieren, der bei erhöhter Temperatur automatisch anläuft. Der Schaltschrank ist mit einer Verriegelung zu versehen, die mittels Dreikant zu öffnen ist.

Im Schaltschrank ist der Hauptschalter, die Rückholsteuerung, die Meldeleuchten und die Fahrkorbsprechanlage so zu integrieren, dass eine schnelle und sichere Bedienung für eine Abschaltung oder Personenbefreiung möglich ist. Im Schaltschrank ist die Notentriegelung an einem beschrifteten Ablagesystem zu hinterlegen.

Leitungen sind über schaltschrankspezifische Stutzen oder Anschlussklemmen einzuführen und zugentlastet auf Reihenklemmen aufzuklemmen. Die Reihenklemmen sollen übersichtliche Bezeichnungen erhalten.

Die Klemmbezeichnungen sind in Klemmbelegungsplänen zu dokumentieren.

An der Anlage ist ein allstromsensitiver FI-Schutzschalter zu montieren.

An der Triebwerksraumwand ist ein separtes Haltesystem für das Prüfbuch und die Dokumentation (Aktenordner) usw. zu montieren.

Klebeschellen sind im Steuerschrank nicht zugelassen.

Alle Kenn- und Meldeleuchten sind in LED-Technik zu erstellen.

Frequenzregelung
Es ist ein Frequenzumrichter des gleichen Herstellers wie der Aufzugsantrieb zu liefern und zu installieren.

Die Frequenzregelung ist so auszulegen, dass Spannung und Frequenz geregelt werden.

Die Regelung muss so ausgelegt sein, dass ein einwandfreies Arbeiten bei kurzen Fahrten (keine Spitzbogenfahrten) genauso sichergestellt ist wie bei Fahrten mit Nenngeschwindigkeit.
Die Fahrkorbpositionierung soll über Wegimpulse vom Drehimpulsgeber oder über andere Positionserfassungssysteme exakt ermittelt werden.
Die Regelung muss auf die Gesamtsteuerung so abgestimmt sein, dass ein voreilendes Öffnen der Türen zur Fahrzeitoptimierung möglich ist.
Die Regelung inkl. Bremswiderstand ist im Schachtkopf zu installieren.

Die Regelung muss folgende Funktionen erfüllen:
Haltegenauigkeit ± 3 mm
Nachregulieren der Haltegenauigkeit bei geöffneten Schacht- und Fahrkorbabschlusstüren
Elektrischer Halt, so dass die mechanische Bremse nur noch als Haltebremse dient
Stufenlose, weiche Fahrkurve mit maximaler Konstantfahrt, auch bei kurzen Fahrten
Einschaltstrom max. 1,5-facher Wert des Nennstromes
Die Nenngeschwindigkeit darf bei Netzschwankungen nicht unterschritten werden
Fehlerkennung, die sicherstellt, dass z.B. Störsignale aus dem Netz erkannt werden, dass bei übermäßiger Erwärmung des Regelpaketes eine Evakuierungsfahrt bis zur letzten Haltestelle möglich ist.
Die Regelung muss lastunabhängig arbeiten
Die Funktionsfähigkeit muss bei Raumtemperaturen zwischen + 5°C und + 40°C gegeben sein
Die Funktionsfähigkeit darf bei Spannungsschwankungen im Netz von ± 10 % nicht beeinflusst werden.
Die Regelung muss für in den technischen Daten geforderte Geschwindigkeit, die Nennlast sowie die Fahrten/Stunde ausgelegt sein.
Abschaltung der Regelung nach einer einstellbaren Zeit ab ca. 20 sec. nach der letzten Fahrt und sofortige Zuschaltung bei Rufeingabe
Fehlerstrom darf beim Zuschalten des Regelpaketes 300 mA peak nicht überschreiten
Einbindung des Lastmesssystems.
Leistungsreserve von 25%

Abgeschirmtes Kabel
Zum Anschluss der Gegensprechanlage ist vom Schaltschrank zum Fahrkorb ein mind. zehnpaariges abgeschirmtes, separates Hängekabel mit mind. 10 % Reserveadern zu berücksichtigen.
Die Kommunikationsadern können zusätzlich im Hängekabel mitgeführt werden, wenn diese im Hängekabel als geschirmte Adern geführt werden.

04. Schachtinstallationen
Im bestehenden Schacht, in dem zwei Aufzugsanlagen
betrieben werden, sind die Aufzüge im mittleren Bereich
durch eine Schachtabtrennung voneinander zu trennen.
Die Abtrennung erfolgt mittels eines Lochblechs, das
den gemeinschaftlich genutzten Schachtbereich absperrt.

Der Fahrkorb ist als zentral geführte 2:1-Aufhängung auszuführen.
Die konstruktive Ausbildung sowie die geometrische Anordnung sind den beigefügten Zeichnungen zu entnehmen.

Der Antrieb ist im Schachtkopf auf einer Konsole zu platzieren.

Die vorhandenen Ankerschienen und Befestigungen sind hinsichtlich Zustand und Tragfähigkeit zu prüfen.
Für neu herzustellende oder neu positionierte Befestigungen ist der statische Nachweis durch den Auftragnehmer Aufzug zu führen und schriftlich zu bestätigen. Sollten zusätzliche Befestigungen erforderlich sein, sind diese mittels bauaufsichtlich zugelassenen Dübelsystemen zu befestigen.

Zur Sicherstellung der Befestigungssicherheit sind Ausziehversuche der Ankerschienen/Schraubverbindungen durchzuführen. Die Messwerte und Ergebnisse sind zu protokollieren und dem Auftraggeber vorzulegen.

Die Schienenbefestigungen sind so auszubilden, dass Knickspannungen durch Gebäudesetzungen ausgeglichen werden.

Die Abmessungen sind der Zeichnung vor Ort bzw. den technischen Daten zu entnehmen. (Angaben der techn. Daten ohne Gewähr) und sind nach Außmaß zu prüfen

In der Schachtgrube ist eine zusammenhängende Unterkonstruktion für die Puffer und Schienen zu montieren.

Aufsetzpuffer für den Fahrkorb und das Gegengewicht, inkl. Befestigungskonsolen.

Das Gegengewicht in einem Stahlrahmen wird durch Gleitführungen geführt und erhält Schienenöler. Das Öl wird am unteren Ende der Schienen über abnehmbare Ölauffangschalen aufgefangen.

Geforderte Seilkraft des Gegengewichtsausgleichs:
F + 0,5 x Q

Verkleidung der Gegengewichtsfahrbahn in der Schachtgrube gem. Vorschrift.

Als Füllmaterial sind Stahleinlagen zu liefern. Die
Gegengewichtseinlagen sind so zu sichern, dass Geräusche hierdurch nicht entstehen können.

Die Schienenbefestigungen sind so auszubilden, dass Knickspannungen durch Gebäudesetzungen ausgeglichen werden.

In der Schachtgrube ist eine zusammenhängende Unterkonstruktion für die Puffer und Schienen zu montieren.

Aufsetzpuffer für den Fahrkorb und das Gegengewicht, inkl. Befestigungskonsolen.

Geschwindigkeitsbegrenzer inkl. Seil, Spanngewicht mit Eingreifschutz und Sicherheitsschalter. Die Montage des Geschwindigkeitsbegrenzers erfolgt im Schachtkopf. Eine entsprechende, abnehmbare Abdeckung ist zu montieren.

Eine Fernauslösung ist vorzusehen.
Alternativ kann auch ein elektronisches System zur Fangauslösung verwendet werden.

Sollte auf Grund der Konstruktion der zulässige Abstand gem. Vorschrift von der Fahrkorbtürschwelle zur Schachtwand überschritten werden, ist eine zugelassene Verriegelungseinrichtung an der Fahrkorbtür planerisch zu berücksichtigen.
Alternativ kann die Schachtvorderwand verkleidet werden.

Feste Abstiegseinrichtung in die Schachtgrube, bei abnehmbaren Abstiegseinrichtungen ist ein entsprechender Sicherheitskontakt vorzusehen.

Wenn auf Grund der gegebenen Schachtabmessungen Einrichtungen zur Erzeugung von temporären Schutzräumen erforderlich sind, so sind die Kosten dafür in der Angebotskalkulation zu berücksichtigen.

Sämtliche Umlenkrollen am Fahrkorbtragrahmen und dem Gegengewichtsrahmen sind mit Wälzlagern auszustatten.

Die Schachtbeleuchtung ist zu erneuern. Es ist ein LED-Lichtband vorzusehen. Die Schaltung erfolgt von der Steuerung, vom Fahrkorbdach und aus der Grube.

Schachtinformationsgeber zur berührungslosen Erfassung des Fahrkorbstandortes. Die Schachtkopierung hat über Absolutwertgeber zu erfolgen.

Überfahrendschalter im Schachtkopf sowie in der Schachtgrube. NOT-AUS-Schalter in der Schachtgrube und auf dem Fahrkorbdach.

Das Notlicht auf dem Fahrkorbdach ist abnehmbar mittels Magnethalterung, ohne Werkzeug entfernbar.

Lieferung und Montage von Sprechanlagen mit den Sprechstellen Fahrkorb und Schaltschrank.

Elektrische Aufzugsinstallation mit allen erforderlichen Leitungen, Schaltern, Klemmen, Verteilern, Hängekabeln usw.

Verlegung der elektrischen Aufzugsinstallation in schlagfesten Kabelkanälen aus Kunststoff mit geeigneten Abdeckungen und einem Füllgrad von maximal 70 %, in sach- und fachgerechter Ausführung mit allen erforderlichen Zugentlastungen.

Bei Kabelverlegung auf dem Grubenboden sind diese trittsicher zu verkleiden.

Der vorhandene ölfeste Anstrich ist vollständig und fachgerecht zu erneuern.
Eine Überarbeitung mit einem staubbindenden Anstrich auf der bestehenden Beschichtung ist nicht zulässig, da ohne umfassende fettfreie Vorbehandlung und geeignete Grundierung mit Haftungsproblemen zu rechnen ist.

05. Antrieb
Es wird ein Antriebsmotor eines namhaften Herstellers in der Farbe "blau/gelb" gefordert oder vergleichbar.

Der Antrieb im Schachtkopf soll über eine Stahlbaukonsole schwingisoliert an den Schienen befestigt werden.

Als Triebwerk ist ein hochwertiger Gearlessantrieb mit Frequenzregelung, geeignet für Personenaufzugsanlagen mit hohem Fahrkomfortanspruch, mit gem. Datenblatt geforderter Fahrgeschwindigkeit und der geforderten Fahrtenzahl zu berücksichtigen.

Eine geeignete Schwingisolierung gegen das Gebäude ist bei der Aufstellung des Antriebes zu berücksichtigen. Die Auslegung des Antriebs und Frequenzumrichters hat so zu erfolgen, dass eine Einschaltdauer von 40% und eine Leistungsreserve von mind. 20 % nachweislich gegeben ist.

Bei der Auswahl der Antriebseinheiten soll die Laufruhe und die Geräuschentwicklung als wichtiges Kriterium berücksichtigt werden.

Die Maßnahmen nach EN 81-20, Schutzeinrichtung zur Verhinderung der unbeabsichtigten Bewegung des Fahrkorbes in der Etagen bei geöffneten Türen, sind umzusetzen.

Der Antriebsmotor ist so zu dimensionieren, dass eine Fremdbelüftung nicht erforderlich ist.

Die Evakuierung bei Störung und Netzausfall hat vom Aufstellort der Steuerung aus zu erfolgen.

Als Treibscheiben sind Serientreibscheiben aus Spezialguss gefordert. Die Keilrillen sind mit induktivgehärteter Oberfläche vorzusehen.

Abnehmbare Abdeckungen der Einzugsbereiche gehören zum Lieferumfang.

06. Tragmittel / Aufhängungen
Zulässig sind ausschließlich Stahl-Drahtseile als Tragmittel.
Andere Tragmittel, insbesondere beschichtete Tragmittel, Flachriemen, Gurte oder vergleichbare Systeme, sind nicht zulässig.

Die Tragmittel sind so auszulegen, dass eine hohe Standzeit erzielt wird.

Tragseile sind nach DIN EN 12385 und DIN EN 10264 als mehrlagiges Rundlitzenseil mit hohem metallischem Querschnitt und hoher Dauerbiegeleistung auszulegen. Es werden Tragseile eines namhaften Herstellers gefordert.

Die Tragmittel sind über einzeln nachspannbare Aufhängungen an den Festpunkten zu befestigen.
Es muss sichergestellt sein, dass eine gleichmäßige Seilbelastung gegeben ist.

07. Bedienungs- und Anzeigeelemente in den Etagen
Die Außenruftableaus sind jeweils als einteiliges Aufputz Tableau auszuführen. In diesem sind die Bedienelemente, die LCD-Weiterfahrtanzeigen sowie die Schlüsselschalter integriert anzuordnen.
Die Ausführung ist für die Aufzugsanlagen A01 und A02 vorzusehen.

Die Außenruftableaus sind mittig zwischen den Zugängen der Aufzugsanlagen im jeweiligen Portalbereich anzuordnen und auf dem vorhandenen Mauerwerk zu montieren. Die Befestigung erfolgt vorzugsweise auf den vorhandenen Abdrücken der bisherigen Deckplatten, sofern die Anordnung - insbesondere die Tasterhöhe - den Anforderungen der DIN EN 81-70 entspricht.

Die Tableaukästen sind aus Edelstahl, Oberfläche K240, zu erstellen. Die Taster sind in behindertengerechter Höhe anzuordnen.

Etagenanzeige

Über den Zugängen sind an jeder Etage für beide Aufzüge Richtungs- bzw. Etagenanzeigen mit digitalen Displays vorzusehen.

Diese Anzeigen werden als Aufputzkästen ausgeführt.

Außenbetriebsanzeige

In allen Etagen ist zusätzlich im Außenruf-Tableau ein LCD-Farb-Display fächenbündig integriert, das für Wartungs-, Betriebs- und Störungsanzeigen dient und jeweils mittig in die Außenrufe beider Aufzugsanlagen eingebaut wird.

Die Bedienelemente sind analog zu den beschriebenen Tastern im Fahrkorbtableau als Großflächentaster mit optischer und akustischer Rufquittierung auszuführen. Die Taster sind in geprägter Ausführung mit Brailleschrift vorzusehen.
Der Tasterrahmen und die Tastplatte sind aus Edelstahl zu erstellen.

Im Tableau der untersten Haltestelle (-1) sind folgende Einrichtungen zusätzlich vorzusehen:

Freigabe des Kellergeschosses -1

Die im Bestand vorhandenen Schlüsselschalter in den Außenruftableaus sind in jeder Etage zu erneuern und in die neuen Außenruftableaus zu integrieren. Erforderliche Anpassungen, Befestigungsmaterialien sowie der fachgerechte Anschluss sind im Leistungsumfang enthalten.

Auf jeder Etage ist das Brandfallpiktogramm nach DIN ISO 3864-1 (Mindestgröße 50 mm) und der Schriftzug "Aufzug im Brandfall nicht benutzen" gemäß Vorschrift in die Deckplatte in rot zu gravieren.

Die Befestigung der Tableaus erfolgt in vandalenresistenter Ausführung.

08. Schachtausrüstungen
Die Lastwiegeeinrichtung ist gemäß EN 81-20 einzubringen. Im Fahrkorb ist eine optische und akustische Meldung bei Überlast zu realisieren. Die Lastmessung hat bei 80 % der Nennlast auszulösen.

Im Besetztzustand dürfen die anstehenden Außenrufe nicht mehr bedient werden. Eine zusätzliche Eingabe von Außenrufen muss jedoch möglich sein. Nach Aufhebung des Besetztzustandes müssen die eingegebenen Rufe abgearbeitet werden. Bei Überlast gem. EN 81-20 muss ein akustisches und optisches Signal im Fahrkorb ausgelöst werden.

Nothaltschlagtaster und Notruftaster inkl. Sprechstelle, sowie Steckdose und Schachtlicht in der Grube.

Zusätzlich ist gem. Vorschrift eine Inspektionssteuerung als feste Einheit in der Grube zu installieren.

Sämtliche Beschilderungen nach EN gehören zum Lieferumfang AN Aufzug.

Auf dem Fahrkorbdach sind erforderliche Hinweisschilder zu montieren.

Einbringung von Hinweistafeln im Triebwerksraum gemäß EN 81-20 7.2.2. Abschnitt i). Die Hinweistafeln haben alle notwendigen Informationen zum sicheren Betrieb und zur Instandhaltung der Aufzugsanlage zu enthalten.

09. Fahrkorb

Allgemein
Es ist ein Fahrkorb inkl. Fahrkorbabschlusstür, geeignet für den Personentransport und den Transport von kleinen Lasten vorzusehen.

Fangrahmen und Fangvorrichtung
Es ist ein für die Tragfähigkeit ausgelegter Fahrkorbtragrahmen mit Fangvorrichtung und Gleitführungen zu liefern. Der Fahrkorbeinsatz ist schwingungsisoliert in den Fangrahmen einzusetzen. Die Fahrkorbführungen werden als Gleitführungen mit verschleißarmen Einsätzen inkl. Ölern ausgeführt.

Eine baumustergeprüfte Fangvorrichtung, wirksam in Auf-und Abwärtsrichtung, ist vorzusehen.

Der Fahrkorb ist mit einer langen Schürze gemäß Vorschrift auszuführen.

Ankunftssignalisierung
Auf dem Fahrkorbdach ist ein einstellbarer und abschaltbarer Ankunftsgong vorzusehen.

Fahrkorbwände
Die Seitenwände, die Rückwand und die Front inkl. Einzüge sind in Paneelbauweise mit Haarfugen aus Edelstahlpaneelen zu erstellen. Die Rückseiten der Paneele sind vollflächig mit Anti-Dröhn-Material zu bekleben.

Material: Edelstahlblech
Oberfläche: Leinen

Fahrkorbfußboden
Als Fußboden ist ein rutschfester PVC-Belag der Klassifizierung R9 in Anthrazit auszuführen, Farbe und Ausführung nach Wahl des Auftraggebers. Auf Wunsch sind Muster beim Auftraggeber vorzulegen.

Beschädigungen aus normaler Nutzung sowie beim Fangen mit Prüflast dürfen nicht auftreten.

Geländer auf Fahrkorbdach
Auf dem Fahrkorbdach ist ein stabiles Geländer aus geschlossenen Profilen in geforderter Höhe zu erstellen. Falls erfoderlich, sind klappbare, kontaktüberwachte Ausführungen vorzusehen.

Sockelleisten
Die Sockelleisten sind als Edelstahlprofile umlaufend (auch an der Vorderwand) über dem Bodenbelag an den Wänden anzuordnen. Die Sockelleisten haben eine Höhe von max. 100 mm und sind stabil zu befestigen.

Belüftung
Die Belüftung des Fahrkorbes hat gem. Bieterstandard verdeckt zu erfolgen.
Zusätzlich ist ein gesteuerter Lüfter in der Decke zu platzieren, der bei Fahrt des Fahrkorbes und bei einer Störung der Anlage aktiv ist. Eine Nachlaufzeit muss programmierbar sein.

Decke
Die Rohdecke ist in Abkantbauweise stabil und trittsicher zu erstellen.

Fahrkorbinnenseitig ist diese mit einem verzinktem und mattweiß lackiertem Stahlblech zu belegen.

Die abgehängte Decke ist aus Edelstahlblech, Oberfläche K240, zu erstellen. In die abgehängte ist eine zweiteilige LED-Voll-Flächenleuchte flächenbündig zu integrieren.

Die abgehängte Decke ist zur Rohdecke hin zu verschließen, so dass ein unbefugter Eingriff unterbunden wird.

Schachtseitig ist die Decke trittsicher mit Aluminiumriffelblech zu belegen.

Beleuchtung
Der Fahrkorb ist mit einer zweiteligen LED-Voll-Flächenleuchte zu versehen. Die Voll-Flächenleuchte ist flächenbündig in die abgehängte Decke einzusetzen.
Die Flächenleuchte mit dem Farbton warmweiß muss eine Ausleuchtung des Fahrkorbes von min. 100 Lux in einer Höhe von einem Meter über dem Fahrkorbfußboden sicherstellen.

Weiterhin ist eine automatische Beleuchtungsabschaltung bei Nichtbenutzung vorzusehen.

Fahrkorbtür
Die Fahrkorbtür der Anlage ist inkl. Türkämpfer, Türantrieb und Türsteuerung komplett zu liefern. Es ist eine 2-teilige, zentral öffnende Tür vorgesehen.

Leitfabrikat: Meiller - Feuerschutzklassifizierung F90 nach EN 81-58 bzw. DIN 18091 oder durch gleichwertige Türen eines anderen Herstellers zu ersetzen.

Ausführung: 2-teilig - zentral öffnend, 800 mm, Durchgangshöhe: 2100 mm
Material: Edelstahl leinen

Als Fahrkorbtürantrieb ist ein elektronisch geregelter Linearantrieb mit Zahnriemen einzusetzen.
Es werden sinusförmige Öffnungs- und Schließverläufe gefordert. Die Regelungen sollen wegabhängig erfolgen. Die Öffnungs- und Schließgeschwindigkeiten müssen frei einstellbar sein.

Für den sicheren Fahrbetrieb sind Mitnehmerschwerter, vorzugsweise als bewegliche Bauteile, gefordert.

Die Türblätter sollen an Vollmaterialführungsschienen auf Laufrollen mit Kunststofflaufflächen und lebensdauergeschmierten Wälzlagern laufen.

Die Türblätter sind in den Türschwellen mit verschleißfesten Führungseinsätzen zu führen.

Die Aluminiumtürschwelle aus Vollmaterial soll für Radlasten von mindestens 60 % Q ausgelegt sein.

Die Schließkraftbegrenzung ist mit einer Klemmkraft von max. 150 N auszulegen.

Die Fahrkorbtürblätter sind als doppelschalige Türblätter aus Edelstahlblech, Oberfläche leinen, zu erstellen.

Fahrkorbtürsicherungen
An der Schließkante der Fahrkorbtür und dem Türeinzug an der Schließkantenseite ist ein 3D-Lichtvorhang mit Ampelfunktion und Voraumüberwachung stabil durch Verschraubung zu installieren.
Dieser muss bis kurz vor der Schließstellung aktiv ist.

Handlauf
Im Fahrkorb ist ein umlaufender, einreihig Handlauf aus Edelstahl, geschliffen, in einer Höhe von 900mm zu montieren. Der Handlauf ist mittels Bögen und Krümmlingen anzuschließen / zu verbinden. Im Bereich des Quertableaus ist der Handlauf zu unterbrechen. Zur Befestigung sind vandalenresistente Lösungen vorzusehen.

Unterhalb des Quertableaus wird ein weiterer Handlauf in der Breite des Quertableaus erstellt und stabil befestigt.

Spiegel
Es ist ein Spiegel über die gesamte Rückwand des Fahrkorbs, oberhalb des Handlaufs, zu liefern und fachgerecht zu montieren.

Der Spiegel ist in einem Rahmen aus Edelstahlblech, Oberfläche K240, stabil an der Rückwand zu befestigen.

Der Spiegel aus klarem ESG ist mit einer Splitterschutzfolie zu versehen.

Schaukasten
Der Fahrkorb erhält in der Seitenwand in dem Paneel neben dem Senkrechttableau einen flächenbündigen Schaukasten aus Edelstahl, Oberfläche K240, im Format DIN A 4 vertikal. Der Schaukasten ist mit einer aufklappbaren und abschließbaren Fronttür mit Makrolonglasscheibe versehen. Der Rahmen ist schmal zu halten, so dass das vollständige Dokument zu lesen ist.
Der Schließzylinder ist mit mindestens 2 Schlüsseln zu liefern, die an den AG zu übergeben sind.

Fahrkorbtableau
Der Fahrkorb erhält an der Seitenwand der Türschließkante ein Quertableau und ein aufgesetztes Senkrechttableau in vandalenresistenter, behindertengerechter Ausführung gem. EN 81-70.

Die Ausführung der Tableaus erfolgt in Edelstahl Korn 240.
Die Befestigung der Tableaus hat mittels Spezialschrauben zu erfolgen. Das Werkzeug ist dem Betreiber vom AN zu übergeben.

Senkrechttableau:

Befehlstaster für die Etagenrufanlagen, 30×30, gemäß Bestand, mit optischer Rückmeldung, Brailleschrift, erhabenen Zeichen und wartungsarmen LED-Leuchtmitteln.
Notbeleuchtung
Sprechelement Fahrkorb der Gegensprechanlage, vorzugsweise auf dem Fahrkorbdach
Digitaler Kabinenstandortanzeiger als TFT-Anzeiger hinter flächenbündigem Makrolonglas
Sprachansage gem. DIN 18040
Optische und akustische Anzeige bei Überlast.
Sämtliche Beschriftungen sind direkt auf das Tableaupaneel zu gravieren, hierzu gehört auch das Verbotszeichen gemäß DIN ISO 3864-1 (Mindestgröße 50 mm) in farbig und der Schriftzug "Aufzug im Brandfall nicht benutzen" in rot.
visuelle Notrufeinrichtung (Mehrsinne-Prinzip)
1 x Schlüsselschalter Vorzug
1 x Schlüsselschalter Freigabe -1 (Keller)

Quertableau:

Folgende Elemente sind Bestandteil des Tableaus:

Befehlstaster für die Etagenruftaster als Großflächenkurzhubtaster mit optischer Quittierung mit wartungsarmen Leuchtmitteln (LED)
Etagenruftaster in versenkter Ausführung
geprägte Bezeichnung der Befehlstaster und zusätzlich Brailleschrift
Tastplatte und Rahmen aus Edelstahl
Haupthalt mit grünem Rahmen
Tür-Auf-Taster
Tür-Zu-Taster
Alarmtaster (geprägte Bezeichnung) mit Mißbrauchsschutz

Notruf im Fahrkorb
Im, auf und unter dem Fahrkorb, bzw. in der Schachtgrube ist eine Notrufeinrichtung gemäß Vorschrift zu montieren. Hierfür ist das Notrufsystem der Bestandsanlage weiterzuverwenden Ggf. sind zusätzliche Komponenten zu liefern und zu installieren.

Aus Gründen der technischen Vereinheitlichung innerhalb der Agenturen sind ausschließlich Geräte des Herstellers Telegärtner einzusetzen.

Diese Einrichtung muss einen ständigen Kontakt zu Hilfeleistenden (ständig besetzte Leitstelle) erlauben. Die Notrufweiterleitung erfolgt auf die Notrufzentrale des AN Aufzug.

Im Fahrkorbtableau und in der Grube sind entsprechende
Sprechstellen zu montieren. Ggf. sind zusätzliche Sprechstellen zu liefern und zu installieren. Ferner ist ein abgeschirmtes Hängelkabel zu berücksichtigen.

10. Dynamische Brandfallsteuerung
Die Brandfallsteuerung ist als dynamische Steuerung auszuführen. Sie übernimmt die automatische Ansteuerung der Aufzugsanlagen, Lüftungs- und Entrauchungseinrichtungen sowie weiterer sicherheitsrelevanter Einrichtungen entsprechend den gültigen Normen und den Vorgaben der Brandschutzplanung.

Die Steuerung ist vorzusehen für alle erforderlichen Betriebszustände, einschließlich Normalbetrieb, Alarm- und Notfallbetrieb, und ist jederzeit revisionssicher dokumentiert sowie parametrierbar.

Die Kommunikation mit den Aufzugsanlagen erfolgt herstellerneutral über standardisierte Schnittstellen. Änderungen oder Einstellungen der Steuerung dürfen nur über fachlich geschultes Personal erfolgen.
Verbleib in Brandfallstellung bis manuelle Rückstellung, keine automatische Wiederinbetriebnahme.
Lieferung, Montage, Anschluss, Programmierung, Inbetriebnahme und Dokumentation inklusive.

Der Auftragnehmer AN Aufzug hat bei der ggf. erforderlichen Anklemmen / Aufschaltung der Aufzugsanlage an die vorhandene Brandmeldeanlage mitzuwirken.

11. Notstromversorgung
Notstromversorgung mit unterbrechungsfreier Stromversorgung (USV), einschließlich aller erforderlichen Batterien, Anschlussleitungen und Sicherheitsvorrichtungen, zur Versorgung der Aufzugsanlage im Notfallbetrieb.

12. Schachttüren
Die Schachttüren sind in den Schacht zu stellen und an den vorhandenen Befestigungen bzw. mit zugelassenen Dübelverbindungen zu befestigen. Die Schachttüren sind auf die bestehenden Ausschnitte anzupassen.

Ausführung: 2-teilig - zentral öffnend, 800 mm, Durchgangshöhe: 2100 mm
Material: Edelstahl leinen

Leitfabrikat: Meiller - Feuerschutzklassifizierung F90 nach EN 81-58 bzw. DIN 18091 oder durch gleichwertige Türen eines anderen Herstellers zu ersetzen.

Die Türrahmen sind - analog zum vorherigen Bestandszustand - in den vorhandenen Zugangsnischen auf den bestehenden Abdrücken wieder einzusetzen.

Aufzugsportale sind nicht vorgesehen und entfallen vollständig.

Die Türrahmen sind allseitig zu schließen. Der Anschluss an die Wände erfolgt mittels umlaufenden Blechen.
Der Anschluss an die Schachtwände bzw. an die Schachtportale muss den brandschutztechnischen Bestimmungen entsprechen und ist durch den AN Aufzug zu erbringen. Hierzu sind Schachtinneseitig Brandschutzschnüre oder Brandschutzwolle zu verwenden.

Die Türblätter sollen an Führungsschienen aus gezogenem Flachstahl mit runder Lauffläche hängen. Die Laufrollen sind kugelgelagert lebensdauergeschmiert und mit geräuschdämpfendem Belag versehen.

Die Schachttürschwellen aus Aluminium (Vollmaterial) sind wie die Fahrkorbtürschwelle auszuführen.

Jeder Zugang erhält als Übergang von Schachttür und Flurboden ein Antrittsblech.

Die Türverschlüsse müssen bauartgeprüft sein.

13. Komponentenblatt (bitte ausfüllen)

Steuerung:

Hersteller:'....................'

Typ:'....................'

Regelung:

Hersteller:'....................'

Typ:'....................'

Antrieb:

Hersteller:'....................'

Typ:'....................'

Tragmittel:'....................'

Tasterelemente:

Hersteller:'....................'

Typ:'....................'

Anzeigen:

Hersteller:'....................'

Typ:'....................'

Beleuchtung Fahrkorb:

Hersteller:'....................'

Typ:'....................'

Fangvorrichtung:

Hersteller:'....................'

Typ:'....................'

Fahrkorbtür:

Hersteller:'....................'

Typ:'....................'

Fahrkorbtürantrieb:

Hersteller:'....................'

Typ:'....................'

Schachttüren:

Hersteller:'....................'

Typ:'....................'

visueller Notruf:

Hersteller:'....................'

Typ:'....................'

Aufzug A01 pauschal
Menge: 1,000 Psch

#### 1.3 Notrufleitsystem

**1.3.1 Visuelles Notrufsystem**
Visuelles Notrufsystem

Zusätzlich zu der Notrufeinrichtung gem. DIN EN 81-28 ist eine visuelle Notrufeinrichtung inkl. eines GSM-Moduls an der Anlage zu installieren.

Es ist ein System zu liefern und zu installieren, das herstellerunabhängig ist und von jedem Wettbewerber 24/7 steuerbar und nutzbar ist.

Aufgrund der bei den Agenturen bereits eingesetzten einheitlichen Notrufsysteme sind zur Sicherstellung der Systemkompatibilität, Wartungsfähigkeit und Ersatzteilverfügbarkeit ausschließlich Notrufgeräte des Herstellers Telegärtner verwenden.

Das visuelle Notrufsystem muss bei Betätigung des Notruftasters im Fahrkorb automatisch aktiviert werden und die Kommunikation mit der ständig besetzten Stelle für sprachbehinderte und gehörlose Nutzer ermöglichen.

Das entsprechende Touch-Display ist in das Fahrkorbsenkrechttableau zu integrieren und in einer Höhe gem. DIN EN 81-70 zu installieren.

Touch-Display, Steuereinheit, GSM-Modul und die Installation sind enthalten.

Die Notrufweiterleitung erfolgt auf den Wartungsnehmer der Agentur für Arbeit.

Visuelles Notrufsystem
Menge: 1,000 psch

#### 1.4 Meldeunterlagen für Aufsichtsbehörden

**1.4.10 Meldeunterlagen für Aufsichtsbehörden**
Erstellen und Übergabe der erforderlichen Unterlagen zur Meldung der überwachungspflichtigen Anlagen an die Aufsichtsbehörden und zur Erfassung als Arbeitsmittel des Bauherrn gemäß Betriebssicherheitsordnung in Form einer Gefährdungsbeurteilung inkl. Dokumentation zur Cybersicherheit.

Die im Anschluss vom Betreiber unterschriebenen Unterlagen sind vom AN an die Aufsichtsbehörden weiterzuleiten und in die Dokumentation aufzunehmen.
Menge: 1,000 psch

#### 1.5 Abnahme

*Hinweis: Inhalt der Abnahme*
Für das Inverkehrbringen der Aufzugsanlagen gelten die Bestimmungen der Aufzugsverordnung (12. GPSG).

Hierbei sind insbesondere die Voraussetzungen für das Inverkehrbringen und die in Artikel 8, Abs. 2, der Aufzugsverordnung vorgeschriebenen Verfahren einzuhalten.

Alle hierbei geforderten Maßnahmen und Unterlagen sind durch die Angebotspreise abgegolten.

Nach Durchführung der zuvor beschriebenen Verfahren erfolgt die Abnahme durch den Prüfbeauftragten der benannten Stelle. Die hierfür erforderlichen Abnahmeunterlagen sind 3fach zu erstellen, davon eine Ausfertigung im PDF-Format per Datenträger/ Mail für den Fachingenieur.

Die Abnahmeprüfung sowie sicherheitstechnischer Beurteilung mit Prüffristen ist mit Fang- und Lastproben in Gegenwart des Prüfbeauftragten der benannten Stelle durchzuführen. Die Belastungsgewichte sind vom AN kostenlos leihweise zur Verfügung zu stellen.

Für die Durchführung der Prüfungen ist das erforderliche Personal vom AN kostenfrei zu stellen.

Sämtliche Gebühren für die Vorprüfung und erstmalige Prüfung trägt der AN. Ebenfalls sämtliche anfallende Kosten einer Risiko- bzw. Gefahrenanalyse.

Voraussetzung zum Antrag auf Abnahme durch den Fachingenieur bzw. die Bauführung ist die erfolgte Abnahme der Anlage durch den Prüfbeauftragten der benannten Stelle und die Behebung aller Mängelpunkte sowie die Vorlage aller hierüber einzuholenden Bestätigungen bzw. Bescheinigungen.

Die bei der Abnahme durch die Bauführung festgestellten Mängel werden dem AN schriftlich mitgeteilt und sind innerhalb der gesetzten Frist zu beseitigen.

Ergibt eine erneute Abnahme wiederum Beanstandungen, so werden dem AN die dadurch entstehenden Bauleitungskosten durch erneute Inanspruchnahme des leitenden Architekten bzw. des Fachingenieurs in Rechnung gestellt.

**1.5.1 Abnahme**
Abnahme durch den Sachverständigen:

Die Konformitätsprüfung durch die benannte Stelle sowie die Prüfung vor Inbetriebnahme (ZÜS), einschließlich einer Unterweisung der benannten und beauftragten Personen, ist in dem Angebotspreis enthalten.
Menge: 1,000 psch

### 2 Aufzug A02 Kompletterneuerung - 900kg

#### 2.1 Demontage Aufzug

**2.1.10 Demontage Aufzugsanlage**
Die bestehende Aufzugsanlage ist komplett zu demontieren und fachgerecht zu entsorgen:

1 x Personenaufzug mit der Fabr.Nr.: 47NG8969
5 Haltestellen mit jeweils 5 Schachttüren
630 kg Tragfähigkeit.

Ggf. vorhandene Betonsockel in der Schachtgrube oder im TRW sind ebenfalls durch den AN zu entfernen. Zum Leistungsumfang des Auftragnehmers gehören sämtliche erforderlichen Trenn- und Schneidarbeiten im Zuge der Demontage der Antriebsanlage sowie des allgemeinen Stahlbaus.

Fachgerechte Entsorgung nach geltenden Umweltvorschriften.

Ein Entsorgungsnachweis ist auf Verlangen vorzulegen.

In der Demontage ist die Berücksichtigung und der Umbau der gesamten Schließzylinder- und Schlüsselschalteranlage enthalten. Die Schlüsselschalter/ Schließzylinder sind fachgerecht zu demontieren und dem Bauherrn ordnungsgemäß zu übergeben.
Menge: 1,000 psch

#### 2.2 Erneuerung Aufzug A02 - 900kg

**2.2.1 Leistungsbeschreibung Aufzug A02**
01. Technische Daten

Anlage A02 im gemeinsamen Schacht mit A01

Art der Anlage: Seilaufzug
Errichtungsvorschrift: EN 81-20
Tragfähigkeit: 900 kg / 12 Pers.
Geschwindigkeit: 1,0 m/s
Fahrtenzahl: 180 F/h
Förderhöhe: 12,63 m
Anzahl Halt: 5
Anzahl Türen: 5
Antrieb: Getriebeloser Direktantrieb
Aufhängung: 2:1
Fahrkorb: Breite: 1250 mm
Tiefe:  1700 mm
Höhe:  2200 mm im Lichten
Türen: Breite:  800 mm
Höhe:  2100 mm
Türausführung: 2-teilig einseitig
Schachtausführung: Beton
Schachtbreite: 1850 mm
Schachttiefe: 2100 mm
Schachtgrube: 1500 mm
Schachtkopf: 3700 mm
Schaltschrank: Triebwerksraum
Triebwerksraum: unten neben dem Schacht
Notstrombetrieb: lastunabhängig über USV

02. Steuerung
Als Aufzugssteuerung ist eine diagnosefähige, speicherprogrammierbare Zwei-Knopf-Sammelsteuerung in Mikroprozessortechnologie für eine Gruppenfunktion mit den folgenden Anforderungen einzusetzen.

Die Steuerungen sind herstellerneutral sowie frei programmierbar auszuführen.
Eventuell eingerichtete Codierungen, Zugangsbeschränkungen oder fest eingestellte Parameter sind spätestens nach Ablauf der Gewährleistungsfrist vollständig und kostenfrei zu entfernen.

Die Steuerung ist so auszuführen, dass sie im Falle eines Wartungswechsels für alle fachkundigen Wartungsunternehmen uneingeschränkt zugänglich, parametrierbar und bedienbar ist.

Die Steuerung ist eine offene Steuerung und frei programmierbar, evtl. eingerichtete Codierungen oder fest eingestellte Parameter etc. sind spätestens nach Ablauf der Gewährleistung kostenfrei und vollständig zu entfernen.

Ein ggf. erforderliches, freigeschaltetes Servicetool für die Steuerung ist im Liefer- und Leistungsumfang enthalten und bei Abnahme dem Bauherrn zu übergeben.

Der Schutz gegen elektrischen Schlag und ein abschließbarer Hauptschalter sind im Lieferumfang enthalten.

Die Steuerung muss die gleichzeitige Annahme mehrerer Fahrbefehle ermöglichen. Innen- und Außenkommandos sind so abzuarbeiten, dass die Fahrtrichtung erst nach Erledigung des letzten für diese Fahrtrichtung eingehenden Kommandos wechselt.

Schütze und Relais sollen nur für die Bauteile eingesetzt werden, für die die EN 81-20 oder die Aufzugsrichtlinie dieses vorschreibt.

Die Schachtkopierung soll kontaktlos realisiert werden. Der Aufbau der Kopierfahnen und Sensoren soll kompakt erfolgen. Die elektrischen Installationen im Schacht sind zu minimieren.

Etagen- und Fahrkorbrufe sollen jederzeit angenommen und durch das Aufleuchten der Drucktasterquittierung angezeigt werden.

Die elektronische Steuerung soll einen Betriebsdaten- und Fehlerspeicher haben. Das Auslesen der Fehlerspeicher muss über ein fest im Schaltschrank eingebautes Display möglich sein.

Die Steuerung soll folgende Zusatzfunktionen verarbeiten:

1 x Vorrangschaltung und 1 x Freigabe -1 in Form eines Schlüsselschalters im Senkrechttableaus.
1 x Schlüsselschalter zur Freigabe der Anlage im Außenruf unterste Haltestelle -1
Alle im Bestand vorhandenen Schlüsselschalter in den Außenruftableaus
Ansteuerung einer kombinierten Fahrtrichtungs- und Standortanzeige auf allen Etagen und im Fahrkorb. Weiterfahrtanzeigen auf allen Etagen. Alle Anzeigen als TFT-Anzeigen.
Ausgabe einer Sammelstörmeldung
Dialogfähigkeit der Steuerung, um die Anlage ggf. an eine zentrale Leittechnik anzuschließen.
Löschung unlogischer Fahrkorbrufe. Bei einem Fahrkorbgewicht < 50 kg dürfen nicht mehr als zwei Fahrbefehle im Fahrkorbtableau angenommen werden.
Lastwiegeeinrichtung gemäß Richtlinie
Freie Zuteilung von Parkhaltestellen
statische Brandfallsteuerung, Bereitstellung der potentialfreien Kontakte erfolgt bauseits.
nicht rückstellbare, externe Fahrten- und Betriebsstundenzähler
Sprachansage und Etagengong (Lautstärke einstellbar) inkl. Ansteuerung
Direkteinfahrt mit früh öffnenden Türen
automatische Beleuchtungsabschaltung bei Nichtbenutzung
Der Lüfter im Fahrkorb ist so zu schalten, dass dieser nur bei der Fahrt und bei Störungen betrieben wird. Eine Nachlaufzeit muss programmierbar sein.
Einrichtung an unterster Haltestelle zur Rückstellung der Inspektionssteuerung gem. EN 81-20

Das Hängekabel muss ca. 10 % Reserveadern vorhalten.

Betriebsdatenerfassung

Für die Inbetriebnahme und für Instandhaltungsarbeiten sind über Leiterplatten bzw. über ein Servicegerät, Betriebszustände sichtbar zu machen.

Fernwirksystem

Die Steuerung ist so vorzubereiten, dass Betriebszustände und Störungen an der Aufzugsanlage angezeigt und über Datenleitungen weitergeleitet werden können. Zum Abgreifen aller Einzelstörmeldungen sind serielle Schnittstellen zur Übergabe in der Steuerung vorzusehen.

Es muss möglich sein, dass verschiedene Einzelstörmeldungen zu einer Sammelstörmeldung zusammengefasst werden können.

Fahrtenzähler

Zur besseren Überwachung der Anlage ist zusätzlich zum Rechner eine nicht rückstellbare Fahrtenzählung zu berücksichtigen. Das Zählwerk ist zum direkten ablesen in die Tür des Steuerschrankes zu integrieren.

Betriebsstundenzähler

Zur besseren Überwachung der Anlage ist zusätzlich zum Rechner eine nicht rückstellbare Betriebsstundenüberwachung zu berücksichtigen. Das Zählwerk ist zum direkten ablesen in die Tür des Steuerschrankes zu integrieren.

03. Schaltschrank / Installation
Die Steuerung ist im bestehenden Triebwerksraum wieder vorgesehen.

Die Steuerung ist in einem geschlossenen Schaltschrank mit Fronttür zu installieren. Der Schaltschrank und die Fronttür sind aus verzinktem Stahlblech, Oberfläche lackiert nach Wahl AG, zu erstellen. Der Schaltschrank ist mit einem maximalen Füllgrad von 70% vorgesehen. Weiterhin ist ein automatischer Lüfter zu integrieren, der bei erhöhter Temperatur automatisch anläuft. Der Schaltschrank ist mit einer Verriegelung zu versehen, die mittels Dreikant zu öffnen ist.

Im Schaltschrank ist der Hauptschalter, die Rückholsteuerung, die Meldeleuchten und die Fahrkorbsprechanlage so zu integrieren, dass eine schnelle und sichere Bedienung für eine Abschaltung oder Personenbefreiung möglich ist. Im Schaltschrank ist die Notentriegelung an einem beschrifteten Ablagesystem zu hinterlegen.

Leitungen sind über schaltschrankspezifische Stutzen oder Anschlussklemmen einzuführen und zugentlastet auf Reihenklemmen aufzuklemmen. Die Reihenklemmen sollen übersichtliche Bezeichnungen erhalten.

Die Klemmbezeichnungen sind in Klemmbelegungsplänen zu dokumentieren.

An der Anlage ist ein allstromsensitiver FI-Schutzschalter zu montieren.

An der Triebwerksraumwand ist ein separtes Haltesystem für das Prüfbuch und die Dokumentation (Aktenordner) usw. zu montieren.

Klebeschellen sind im Steuerschrank nicht zugelassen.

Alle Kenn- und Meldeleuchten sind in LED-Technik zu erstellen.

Frequenzregelung
Es ist ein Frequenzumrichter des gleichen Herstellers wie der Aufzugsantrieb zu liefern und zu installieren.

Die Frequenzregelung ist so auszulegen, dass Spannung und Frequenz geregelt werden.

Die Regelung muss so ausgelegt sein, dass ein einwandfreies Arbeiten bei kurzen Fahrten (keine Spitzbogenfahrten) genauso sichergestellt ist wie bei Fahrten mit Nenngeschwindigkeit.
Die Fahrkorbpositionierung soll über Wegimpulse vom Drehimpulsgeber oder über andere Positionserfassungssysteme exakt ermittelt werden.
Die Regelung muss auf die Gesamtsteuerung so abgestimmt sein, dass ein voreilendes Öffnen der Türen zur Fahrzeitoptimierung möglich ist.
Die Regelung inkl. Bremswiderstand ist im Schachtkopf zu installieren.

Die Regelung muss folgende Funktionen erfüllen:
Haltegenauigkeit ± 3 mm
Nachregulieren der Haltegenauigkeit bei geöffneten Schacht- und Fahrkorbabschlusstüren
Elektrischer Halt, so dass die mechanische Bremse nur noch als Haltebremse dient
Stufenlose, weiche Fahrkurve mit maximaler Konstantfahrt, auch bei kurzen Fahrten
Einschaltstrom max. 1,5-facher Wert des Nennstromes
Die Nenngeschwindigkeit darf bei Netzschwankungen nicht unterschritten werden
Fehlerkennung, die sicherstellt, dass z.B. Störsignale aus dem Netz erkannt werden, dass bei übermäßiger Erwärmung des Regelpaketes eine Evakuierungsfahrt bis zur letzten Haltestelle möglich ist.
Die Regelung muss lastunabhängig arbeiten
Die Funktionsfähigkeit muss bei Raumtemperaturen zwischen + 5°C und + 40°C gegeben sein
Die Funktionsfähigkeit darf bei Spannungsschwankungen im Netz von ± 10 % nicht beeinflusst werden.
Die Regelung muss für in den technischen Daten geforderte Geschwindigkeit, die Nennlast sowie die Fahrten/Stunde ausgelegt sein.
Abschaltung der Regelung nach einer einstellbaren Zeit ab ca. 20 sec. nach der letzten Fahrt und sofortige Zuschaltung bei Rufeingabe
Fehlerstrom darf beim Zuschalten des Regelpaketes 300 mA peak nicht überschreiten
Einbindung des Lastmesssystems.
Leistungsreserve von 25%

Abgeschirmtes Kabel
Zum Anschluss der Gegensprechanlage ist vom Schaltschrank zum Fahrkorb ein mind. zehnpaariges abgeschirmtes, separates Hängekabel mit mind. 10 % Reserveadern zu berücksichtigen.
Die Kommunikationsadern können zusätzlich im Hängekabel mitgeführt werden, wenn diese im Hängekabel als geschirmte Adern geführt werden.

04. Schachtinstallationen
Der Fahrkorb ist als zentral geführte 2:1-Aufhängung auszuführen.
Die konstruktive Ausbildung sowie die geometrische Anordnung sind den beigefügten Zeichnungen zu entnehmen.

Der Antrieb ist im Schachtkopf auf einer Konsole zu platzieren.

Die vorhandenen Ankerschienen und Befestigungen sind hinsichtlich Zustand und Tragfähigkeit zu prüfen.
Für neu herzustellende oder neu positionierte Befestigungen ist der statische Nachweis durch den Auftragnehmer Aufzug zu führen und schriftlich zu bestätigen. Sollten zusätzliche Befestigungen erforderlich sein, sind diese mittels bauaufsichtlich zugelassenen Dübelsystemen zu befestigen.

Zur Sicherstellung der Befestigungssicherheit sind Ausziehversuche der Ankerschienen/Schraubverbindungen durchzuführen. Die Messwerte und Ergebnisse sind zu protokollieren und dem Auftraggeber vorzulegen.

Die Schienenbefestigungen sind so auszubilden, dass Knickspannungen durch Gebäudesetzungen ausgeglichen werden.

In der Schachtgrube ist eine zusammenhängende Unterkonstruktion für die Puffer und Schienen zu montieren.

Aufsetzpuffer für den Fahrkorb und das Gegengewicht, inkl. Befestigungskonsolen.

Das Gegengewicht in einem Stahlrahmen wird durch Gleitführungen geführt und erhält Schienenöler. Das Öl wird am unteren Ende der Schienen über abnehmbare Ölauffangschalen aufgefangen.

Geforderte Seilkraft des Gegengewichtsausgleichs:
F + 0,5 x Q.

Verkleidung der Gegengewichtsfahrbahn in der Schachtgrube gem. Vorschrift.

Als Füllmaterial sind Stahleinlagen zu liefern. Die
Gegengewichtseinlagen sind so zu sichern, dass Geräusche hierdurch nicht entstehen können.

Die Schienenbefestigungen sind so auszubilden, dass Knickspannungen durch Gebäudesetzungen ausgeglichen werden.

In der Schachtgrube ist eine zusammenhängende Unterkonstruktion für die Puffer und Schienen zu montieren.

Aufsetzpuffer für den Fahrkorb und das Gegengewicht, inkl. Befestigungskonsolen.

Geschwindigkeitsbegrenzer inkl. Seil, Spanngewicht mit Eingreifschutz und Sicherheitsschalter. Die Montage des Geschwindigkeitsbegrenzers erfolgt im Schachtkopf. Eine entsprechende, abnehmbare Abdeckung ist zu montieren.

Eine Fernauslösung ist vorzusehen.
Alternativ kann auch ein elektronisches System zur Fangauslösung verwendet werden.

Sollte auf Grund der Konstruktion der zulässige Abstand gem. Vorschrift von der Fahrkorbtürschwelle zur Schachtwand überschritten werden, ist eine zugelassene Verriegelungseinrichtung an der Fahrkorbtür planerisch zu berücksichtigen.
Alternativ kann die Schachtvorderwand verkleidet werden.

Feste Abstiegseinrichtung in die Schachtgrube, bei abnehmbaren Abstiegseinrichtungen ist ein entsprechender Sicherheitskontakt vorzusehen.

Wenn auf Grund der gegebenen Schachtabmessungen Einrichtungen zur Erzeugung von temporären Schutzräumen erforderlich sind, so sind die Kosten dafür in der Angebotskalkulation zu berücksichtigen.

Sämtliche Umlenkrollen am Fahrkorbtragrahmen und dem Gegengewichtsrahmen sind mit Wälzlagern auszustatten.

Die Schachtbeleuchtung ist zu erneuern. Es ist ein LED-Lichtband vorzusehen. Die Schaltung erfolgt von der Steuerung, vom Fahrkorbdach und aus der Grube.

Schachtinformationsgeber zur berührungslosen Erfassung des Fahrkorbstandortes. Die Schachtkopierung hat über Absolutwertgeber zu erfolgen.

Überfahrendschalter im Schachtkopf sowie in der Schachtgrube. NOT-AUS-Schalter in der Schachtgrube und auf dem Fahrkorbdach.

Das Notlicht auf dem Fahrkorbdach ist abnehmbar mittels Magnethalterung, ohne Werkzeug entfernbar.

Lieferung und Montage von Sprechanlagen mit den Sprechstellen Fahrkorb und Schaltschrank.

Elektrische Aufzugsinstallation mit allen erforderlichen Leitungen, Schaltern, Klemmen, Verteilern, Hängekabeln usw.

Verlegung der elektrischen Aufzugsinstallation in schlagfesten Kabelkanälen aus Kunststoff mit geeigneten Abdeckungen und einem Füllgrad von maximal 70 %, in sach- und fachgerechter Ausführung mit allen erforderlichen Zugentlastungen.

Bei Kabelverlegung auf dem Grubenboden sind diese trittsicher zu verkleiden.

Der vorhandene ölfeste Anstrich ist vollständig und fachgerecht zu erneuern.
Eine Überarbeitung mit einem staubbindenden Anstrich auf der bestehenden Beschichtung ist nicht zulässig, da ohne umfassende fettfreie Vorbehandlung und geeignete Grundierung mit Haftungsproblemen zu rechnen ist.

05. Antrieb
Es wird ein Antriebsmotor eines namhaften Herstellers in der Farbe "blau/gelb" gefordert oder vergleichbar.

Der Antrieb im Schachtkopf soll über eine Stahlbaukonsole schwingisoliert an den Schienen befestigt werden.

Als Triebwerk ist ein hochwertiger Gearlessantrieb mit Frequenzregelung, geeignet für Personenaufzugsanlagen mit hohem Fahrkomfortanspruch, mit gem. Datenblatt geforderter Fahrgeschwindigkeit und der geforderten Fahrtenzahl zu berücksichtigen.

Eine geeignete Schwingisolierung gegen das Gebäude ist bei der Aufstellung des Antriebes zu berücksichtigen. Die Auslegung des Antriebs und Frequenzumrichters hat so zu erfolgen, dass eine Einschaltdauer von 40% und eine Leistungsreserve von mind. 20 % nachweislich gegeben ist.

Bei der Auswahl der Antriebseinheiten soll die Laufruhe und die Geräuschentwicklung als wichtiges Kriterium berücksichtigt werden.

Die Maßnahmen nach EN 81-20, Schutzeinrichtung zur Verhinderung der unbeabsichtigten Bewegung des Fahrkorbes in der Etagen bei geöffneten Türen, sind umzusetzen.

Der Antriebsmotor ist so zu dimensionieren, dass eine Fremdbelüftung nicht erforderlich ist.

Die Evakuierung bei Störung und Netzausfall hat vom Aufstellort der Steuerung aus zu erfolgen.

Als Treibscheiben sind Serientreibscheiben aus Spezialguss gefordert. Die Keilrillen sind mit induktivgehärteter Oberfläche vorzusehen.

Abnehmbare Abdeckungen der Einzugsbereiche gehören zum Lieferumfang.

06. Tragmittel / Aufhängungen
Zulässig sind ausschließlich Stahl-Drahtseile als Tragmittel.
Andere Tragmittel, insbesondere beschichtete Tragmittel, Flachriemen, Gurte oder vergleichbare Systeme, sind nicht zulässig.

Die Tragmittel sind so auszulegen, dass eine hohe Standzeit erzielt wird.

Tragseile sind nach DIN EN 12385 und DIN EN 10264 als mehrlagiges Rundlitzenseil mit hohem metallischem Querschnitt und hoher Dauerbiegeleistung auszulegen. Es werden Tragseile eines namhaften Herstellers gefordert.

Die Tragmittel sind über einzeln nachspannbare Aufhängungen an den Festpunkten zu befestigen.
Es muss sichergestellt sein, dass eine gleichmäßige Seilbelastung gegeben ist.

07. Bedienungs- und Anzeigeelemente in den Etagen
Das Außenruftableau ist bereits Bestandteil der Leistungsbeschreibung der Aufzugsanlage A01. Jegliche Bedienfunktion wird hierbei ausschließlich analog in diesem Tableau integriert.

Etagenanzeige

Über den Zugängen sind an jeder Etage für beide Aufzüge Richtungs- bzw. Etagenanzeigen mit digitalen Displays vorzusehen.

Diese Anzeigen werden als Aufputzkästen ausgeführt.

Außenbetriebsanzeige

In allen Etagen ist zusätzlich im Außenruf-Tableau ein LCD-Farb-Display fächenbündig integriert, das für Wartungs-, Betriebs- und Störungsanzeigen dient und jeweils mittig in die Außenrufe beider Aufzugsanlagen eingebaut wird.

Die Bedienelemente sind analog zu den beschriebenen Tastern im Fahrkorbtableau als Großflächentaster mit optischer und akustischer Rufquittierung auszuführen. Die Taster sind in geprägter Ausführung mit Brailleschrift vorzusehen.
Der Tasterrahmen und die Tastplatte sind aus Edelstahl zu erstellen.

Im Tableau der untersten Haltestelle (-1) sind folgende Einrichtungen zusätzlich vorzusehen:

Freigabe des Kellergeschosses -1

Neue Schlüsselschalter sind analog zur Ausführung des anderen Aufzugs in allen Etagen zu installieren.

Auf jeder Etage ist das Brandfallpiktogramm nach DIN ISO 3864-1 (Mindestgröße 50 mm) und der Schriftzug "Aufzug im Brandfall nicht benutzen" gemäß Vorschrift in die Deckplatte in rot zu gravieren.

Die Befestigung der Tableaus erfolgt in vandalenresistenter Ausführung.

08. Schachtausrüstungen
Die Lastwiegeeinrichtung ist gemäß EN 81-20 einzubringen. Im Fahrkorb ist eine optische und akustische Meldung bei Überlast zu realisieren. Die Lastmessung hat bei 80 % der Nennlast auszulösen.

Im Besetztzustand dürfen die anstehenden Außenrufe nicht mehr bedient werden. Eine zusätzliche Eingabe von Außenrufen muss jedoch möglich sein. Nach Aufhebung des Besetztzustandes müssen die eingegebenen Rufe abgearbeitet werden. Bei Überlast gem. EN 81-20 muss ein akustisches und optisches Signal im Fahrkorb ausgelöst werden.

Nothaltschlagtaster und Notruftaster inkl. Sprechstelle, sowie Steckdose und Schachtlicht in der Grube.

Zusätzlich ist gem. Vorschrift eine Inspektionssteuerung als feste Einheit in der Grube zu installieren.

Sämtliche Beschilderungen nach EN gehören zum Lieferumfang AN Aufzug.

Auf dem Fahrkorbdach sind erforderliche Hinweisschilder zu montieren.

Einbringung von Hinweistafeln im Triebwerksraum gemäß EN 81-20 7.2.2. Abschnitt i). Die Hinweistafeln haben alle notwendigen Informationen zum sicheren Betrieb und zur Instandhaltung der Aufzugsanlage zu enthalten.

09. Fahrkorb

Allgemein

Es ist ein Fahrkorb inkl. Fahrkorbabschlusstür, geeignet für den Personentransport und den Transport von kleinen Lasten vorzusehen.

Fangrahmen und Fangvorrichtung
Es ist ein für die Tragfähigkeit ausgelegter Fahrkorbtragrahmen mit Fangvorrichtung und Gleitführungen zu liefern. Der Fahrkorbeinsatz ist schwingungsisoliert in den Fangrahmen einzusetzen. Die Fahrkorbführungen werden als Gleitführungen mit verschleißarmen Einsätzen inkl. Ölern ausgeführt.

Eine baumustergeprüfte Fangvorrichtung, wirksam in Auf-und Abwärtsrichtung, ist vorzusehen.

Der Fahrkorb ist mit einer langen Schürze gemäß Vorschrift auszuführen.

Ankunftssignalisierung
Auf dem Fahrkorbdach ist ein einstellbarer und abschaltbarer Ankunftsgong vorzusehen.

Fahrkorbwände
Die Seitenwände, die Rückwand und die Front inkl. Einzüge sind in Paneelbauweise mit Haarfugen aus Edelstahlpaneelen zu erstellen. Die Rückseiten der Paneele sind vollflächig mit Anti-Dröhn-Material zu bekleben.

Material: Edelstahlblech
Oberfläche: Leinen

Fahrkorbfußboden

Als Fußboden ist ein rutschfester PVC-Belag der Klassifizierung R9 in Anthrazit auszuführen, Farbe und Ausführung nach Wahl des Auftraggebers. Auf Wunsch sind Muster beim Auftraggeber vorzulegen.

Beschädigungen aus normaler Nutzung sowie beim Fangen mit Prüflast dürfen nicht auftreten.

Geländer auf Fahrkorbdach
Auf dem Fahrkorbdach ist ein stabiles Geländer aus geschlossenen Profilen in geforderter Höhe zu erstellen. Falls erfoderlich, sind klappbare, kontaktüberwachte Ausführungen vorzusehen.

Sockelleisten
Die Sockelleisten sind als Edelstahlprofile umlaufend (auch an der Vorderwand) über dem Bodenbelag an den Wänden anzuordnen. Die Sockelleisten haben eine Höhe von max. 100 mm und sind stabil zu befestigen.

Belüftung
Die Belüftung des Fahrkorbes hat gem. Bieterstandard verdeckt zu erfolgen.
Zusätzlich ist ein gesteuerter Lüfter in der Decke zu platzieren, der bei Fahrt des Fahrkorbes und bei einer Störung der Anlage aktiv ist. Eine Nachlaufzeit muss programmierbar sein.

Decke
Die Rohdecke ist in Abkantbauweise stabil und trittsicher zu erstellen.

Fahrkorbinnenseitig ist diese mit einem verzinktem und mattweiß lackiertem Stahlblech zu belegen.

Die abgehängte Decke ist aus Edelstahlblech, Oberfläche K240, zu erstellen. In die abgehängte Decke ist eine zweiteilige LED-Voll-Flächenleuchte flächenbündig zu integrieren.

Die abgehängte Decke ist zur Rohdecke hin zu verschließen, so dass ein unbefugter Eingriff unterbunden wird.

Schachtseitig ist die Decke trittsicher mit Aluminiumriffelblech zu belegen.

Beleuchtung
Der Fahrkorb ist mit einer zweiteiligen LED-Voll-Flächenleuchte zu versehen. Die Voll-Flächenleuchte ist flächenbündig in die abgehängte Decke einzusetzen.
Die Flächenleuchte mit dem Farbton warmweiß muss eine Ausleuchtung des Fahrkorbes von min. 100 Lux in einer Höhe von einem Meter über dem Fahrkorbfußboden sicherstellen.

Weiterhin ist eine automatische Beleuchtungsabschaltung bei Nichtbenutzung vorzusehen.

Fahrkorbtür
Die Fahrkorbtür der Anlage ist inkl. Türkämpfer, Türantrieb und Türsteuerung komplett zu liefern. Es ist eine 2-teilige, zentral öffnende Tür vorgesehen.

Leitfabrikat: Meiller - Feuerschutzklassifizierung F90 nach EN 81-58 bzw. DIN 18091 oder durch gleichwertige Türen eines anderen Herstellers zu ersetzen.

Ausführung: 2-teilig - zentral öffnend, 800 mm, Durchgangshöhe: 2100 mm
Material: Edelstahl leinen

Als Fahrkorbtürantrieb ist ein elektronisch geregelter Linearantrieb mit Zahnriemen einzusetzen.
Es werden sinusförmige Öffnungs- und Schließverläufe gefordert. Die Regelungen sollen wegabhängig erfolgen. Die Öffnungs- und Schließgeschwindigkeiten müssen frei einstellbar sein.

Für den sicheren Fahrbetrieb sind Mitnehmerschwerter, vorzugsweise als bewegliche Bauteile, gefordert.

Die Türblätter sollen an Vollmaterialführungsschienen auf Laufrollen mit Kunststofflaufflächen und lebensdauergeschmierten Wälzlagern laufen.

Die Türblätter sind in den Türschwellen mit verschleißfesten Führungseinsätzen zu führen.

Die Aluminiumtürschwelle aus Vollmaterial soll für Radlasten von mindestens 60 % Q ausgelegt sein.

Die Schließkraftbegrenzung ist mit einer Klemmkraft von max. 150 N auszulegen.

Die Fahrkorbtürblätter sind als doppelschalige Türblätter aus Edelstahlblech, Oberfläche leinen, zu erstellen.

Fahrkorbtürsicherungen
An der Schließkante der Fahrkorbtür und dem Türeinzug an der Schließkantenseite ist ein 3D-Lichtvorhang mit Ampelfunktion und Voraumüberwachung stabil durch Verschraubung zu installieren.
Dieser muss bis kurz vor der Schließstellung aktiv ist.

Handlauf
Im Fahrkorb ist ein umlaufender, einreihig Handlauf aus Edelstahl, geschliffen, in einer Höhe von 900mm zu montieren. Der Handlauf ist mittels Bögen und Krümmlingen anzuschließen / zu verbinden. Im Bereich des Quertableaus ist der Handlauf zu unterbrechen. Zur Befestigung sind vandalenresistente Lösungen vorzusehen.

Unterhalb des Quertableaus wird ein weiterer Handlauf in der Breite des Quertableaus erstellt und stabil befestigt.

Spiegel
Es ist ein Spiegel über die gesamte Rückwand des Fahrkorbs, oberhalb des Handlaufs, zu liefern und fachgerecht zu montieren.

Der Spiegel ist in einem Rahmen aus Edelstahlblech, Oberfläche K240, stabil an der Rückwand zu befestigen.

Der Spiegel aus klarem ESG ist mit einer Splitterschutzfolie zu versehen.

Schaukasten
Der Fahrkorb erhält in der Seitenwand in dem Paneel neben dem Senkrechttableau einen flächenbündigen Schaukasten aus Edelstahl, Oberfläche K240, im Format DIN A 4 vertikal. Der Schaukasten ist mit einer aufklappbaren und abschließbaren Fronttür mit Makrolonglasscheibe versehen. Der Rahmen ist schmal zu halten, so dass das vollständige Dokument zu lesen ist.
Der Schließzylinder ist mit mindestens 2 Schlüsseln zu liefern, die an den AG zu übergeben sind.

Fahrkorbtableau
Der Fahrkorb erhält an der Seitenwand der Türschließkante ein Quertableau und ein aufgesetztes Senkrechttableau in vandalenresistenter, behindertengerechter Ausführung gem. EN 81-70.

Die Ausführung der Tableaus erfolgt in Edelstahl Korn 240.
Die Befestigung der Tableaus hat mittels Spezialschrauben zu erfolgen. Das Werkzeug ist dem Betreiber vom AN zu übergeben.

Senkrechttableau:

Befehlstaster für die Etagenrufanlagen, 30×30, gemäß Bestand, mit optischer Rückmeldung, Brailleschrift, erhabenen Zeichen und wartungsarmen LED-Leuchtmitteln.
Notbeleuchtung
Sprechelement Fahrkorb der Gegensprechanlage, vorzugsweise auf dem Fahrkorbdach
Digitaler Kabinenstandortanzeiger als TFT-Anzeiger hinter flächenbündigem Makrolonglas
Sprachansage gem. DIN 18040
Optische und akustische Anzeige bei Überlast.
Sämtliche Beschriftungen sind direkt auf das Tableaupaneel zu gravieren, hierzu gehört auch das Verbotszeichen gemäß DIN ISO 3864-1 (Mindestgröße 50 mm) in farbig und der Schriftzug "Aufzug im Brandfall nicht benutzen" in rot.
visuelle Notrufeinrichtung (Mehrsinne-Prinzip)
1 x Schlüsselschalter Vorzug
1 x Schlüsselschalter Freigabe -1 (Keller)

Quertableau:

Folgende Elemente sind Bestandteil des Tableaus:

Befehlstaster für die Etagenruftaster als Großflächenkurzhubtaster mit optischer Quittierung mit wartungsarmen Leuchtmitteln (LED)
Etagenruftaster in versenkter Ausführung
geprägte Bezeichnung der Befehlstaster und zusätzlich Brailleschrift
Tastplatte und Rahmen aus Edelstahl
Haupthalt mit grünem Rahmen
Tür-Auf-Taster
Tür-Zu-Taster
Alarmtaster (geprägte Bezeichnung) mit Mißbrauchsschutz

Notruf im Fahrkorb
Im, auf und unter dem Fahrkorb, bzw. in der Schachtgrube ist eine Notrufeinrichtung gemäß Vorschrift zu montieren. Hierfür ist das Notrufsystem der Bestandsanlage weiterzuverwenden Ggf. sind zusätzliche Komponenten zu liefern und zu installieren.

Aus Gründen der technischen Vereinheitlichung innerhalb der Agenturen sind ausschließlich Geräte des Herstellers Telegärtner einzusetzen.

Diese Einrichtung muss einen ständigen Kontakt zu Hilfeleistenden (ständig besetzte Leitstelle) erlauben. Die Notrufweiterleitung erfolgt auf die Notrufzentrale des AN Aufzug.

Im Fahrkorbtableau und in der Grube sind entsprechende
Sprechstellen zu montieren. Ggf. sind zusätzliche Sprechstellen zu liefern und zu installieren. Ferner ist ein abgeschirmtes Hängelkabel zu berücksichtigen.

10. Dynamische Brandfallsteuerung
Die Brandfallsteuerung ist als dynamische Steuerung auszuführen. Sie übernimmt die automatische Ansteuerung der Aufzugsanlagen, Lüftungs- und Entrauchungseinrichtungen sowie weiterer sicherheitsrelevanter Einrichtungen entsprechend den gültigen Normen und den Vorgaben der Brandschutzplanung.

Die Steuerung ist vorzusehen für alle erforderlichen Betriebszustände, einschließlich Normalbetrieb, Alarm- und Notfallbetrieb, und ist jederzeit revisionssicher dokumentiert sowie parametrierbar.

Die Kommunikation mit den Aufzugsanlagen erfolgt herstellerneutral über standardisierte Schnittstellen. Änderungen oder Einstellungen der Steuerung dürfen nur über fachlich geschultes Personal erfolgen.
Verbleib in Brandfallstellung bis manuelle Rückstellung, keine automatische Wiederinbetriebnahme.
Lieferung, Montage, Anschluss, Programmierung, Inbetriebnahme und Dokumentation inklusive.

Der Auftragnehmer AN Aufzug hat bei der ggf. erforderlichen Anklemmen / Aufschaltung der Aufzugsanlage an die vorhandene Brandmeldeanlage mitzuwirken.

11. Notstromversorgung
Notstromversorgung mit unterbrechungsfreier Stromversorgung (USV), einschließlich aller erforderlichen Batterien, Anschlussleitungen und Sicherheitsvorrichtungen, zur Versorgung der Aufzugsanlage im Notfallbetrieb.

12. Schachttüren
Die Schachttüren sind in den Schacht zu stellen und an den vorhandenen Befestigungen bzw. mit zugelassenen Dübelverbindungen zu befestigen. Die Schachttüren sind auf die bestehenden Ausschnitte anzupassen.

Ausführung: 2-teilig - zentral öffnend, 800 mm, Durchgangshöhe: 2100 mm
Material: Edelstahl leinen

Leitfabrikat: Meiller - Feuerschutzklassifizierung F90 nach EN 81-58 bzw. DIN 18091 oder durch gleichwertige Türen eines anderen Herstellers zu ersetzen.

Die Türrahmen sind - analog zum vorherigen Bestandszustand - in den vorhandenen Zugangsnischen auf den bestehenden Abdrücken wieder einzusetzen.

Aufzugsportale sind nicht vorgesehen und entfallen vollständig.

Die Türrahmen sind allseitig zu schließen. Der Anschluss an die Wände erfolgt mittels umlaufenden Blechen.
Der Anschluss an die Schachtwände bzw. an die Schachtportale muss den brandschutztechnischen Bestimmungen entsprechen und ist durch den AN Aufzug zu erbringen. Hierzu sind Schachtinneseitig Brandschutzschnüre oder Brandschutzwolle zu verwenden.

Die Türblätter sollen an Führungsschienen aus gezogenem Flachstahl mit runder Lauffläche hängen. Die Laufrollen sind kugelgelagert lebensdauergeschmiert und mit geräuschdämpfendem Belag versehen.

Die Schachttürschwellen aus Aluminium (Vollmaterial) sind wie die Fahrkorbtürschwelle auszuführen.

Jeder Zugang erhält als Übergang von Schachttür und Flurboden ein Antrittsblech.

Die Türverschlüsse müssen bauartgeprüft sein.

13. Komponentenblatt (bitte ausfüllen)

Steuerung:

Hersteller:'....................'

Typ:'....................'

Regelung:

Hersteller:'....................'

Typ:'....................'

Antrieb:

Hersteller:'....................'

Typ:'....................'

Tragmittel:'....................'

Tasterelemente:

Hersteller:'....................'

Typ:'....................'

Anzeigen:

Hersteller:'....................'

Typ:'....................'

Beleuchtung Fahrkorb:

Hersteller:'....................'

Typ:'....................'

Fangvorrichtung:

Hersteller:'....................'

Typ:'....................'

Fahrkorbtür:

Hersteller:'....................'

Typ:'....................'

Fahrkorbtürantrieb:

Hersteller:'....................'

Typ:'....................'

Schachttüren:

Hersteller:'....................'

Typ:'....................'

visueller Notruf:

Hersteller:'....................'

Typ:'....................'

Aufzug A02 pauschal
Menge: 1,000 Psch

#### 2.3 Notrufleitsystem

**2.3.1 Visuelles Notrufsystem**
Visuelles Notrufsystem

Zusätzlich zu der Notrufeinrichtung gem. DIN EN 81-28 ist eine visuelle Notrufeinrichtung inkl. eines GSM-Moduls an der Anlage zu installieren.

Es ist ein System zu liefern und zu installieren, das herstellerunabhängig ist und von jedem Wettbewerber 24/7 steuerbar und nutzbar ist.

Aufgrund der bei den Agenturen bereits eingesetzten einheitlichen Notrufsysteme sind zur Sicherstellung der Systemkompatibilität, Wartungsfähigkeit und Ersatzteilverfügbarkeit ausschließlich Notrufgeräte des Herstellers Telegärtner verwenden.

Das visuelle Notrufsystem muss bei Betätigung des Notruftasters im Fahrkorb automatisch aktiviert werden und die Kommunikation mit der ständig besetzten Stelle für sprachbehinderte und gehörlose Nutzer ermöglichen.

Das entsprechende Touch-Display ist in das Fahrkorbsenkrechttableau zu integrieren und in einer Höhe gem. DIN EN 81-70 zu installieren.

Touch-Display, Steuereinheit, GSM-Modul und die Installation sind enthalten.

Die Notrufweiterleitung erfolgt auf den Wartungsnehmer der Agentur für Arbeit.

Visuelles Notrufsystem
Menge: 1,000 psch

#### 2.4 Meldeunterlagen für Aufsichtsbehörden

**2.4.10 Meldeunterlagen für Aufsichtsbehörden**
Erstellen und Übergabe der erforderlichen Unterlagen zur Meldung der überwachungspflichtigen Anlagen an die Aufsichtsbehörden und zur Erfassung als Arbeitsmittel des Bauherrn gemäß Betriebssicherheitsordnung in Form einer Gefährdungsbeurteilung inkl. Dokumentation zur Cybersicherheit.

Die im Anschluss vom Betreiber unterschriebenen Unterlagen sind vom AN an die Aufsichtsbehörden weiterzuleiten und in die Dokumentation aufzunehmen.
Menge: 1,000 psch

#### 2.5 Abnahme

*Hinweis: Inhalt der Abnahme*
Für das Inverkehrbringen der Aufzugsanlagen gelten die Bestimmungen der Aufzugsverordnung (12. GPSG).

Hierbei sind insbesondere die Voraussetzungen für das Inverkehrbringen und die in Artikel 8, Abs. 2, der Aufzugsverordnung vorgeschriebenen Verfahren einzuhalten.

Alle hierbei geforderten Maßnahmen und Unterlagen sind durch die Angebotspreise abgegolten.

Nach Durchführung der zuvor beschriebenen Verfahren erfolgt die Abnahme durch den Prüfbeauftragten der benannten Stelle. Die hierfür erforderlichen Abnahmeunterlagen sind 3fach zu erstellen, davon eine Ausfertigung im PDF-Format per Datenträger/ Mail für den Fachingenieur.

Die Abnahmeprüfung sowie sicherheitstechnischer Beurteilung mit Prüffristen ist mit Fang- und Lastproben in Gegenwart des Prüfbeauftragten der benannten Stelle durchzuführen. Die Belastungsgewichte sind vom AN kostenlos leihweise zur Verfügung zu stellen.

Für die Durchführung der Prüfungen ist das erforderliche Personal vom AN kostenfrei zu stellen.

Sämtliche Gebühren für die Vorprüfung und erstmalige Prüfung trägt der AN. Ebenfalls sämtliche anfallende Kosten einer Risiko- bzw. Gefahrenanalyse.

Voraussetzung zum Antrag auf Abnahme durch den Fachingenieur bzw. die Bauführung ist die erfolgte Abnahme der Anlage durch den Prüfbeauftragten der benannten Stelle und die Behebung aller Mängelpunkte sowie die Vorlage aller hierüber einzuholenden Bestätigungen bzw. Bescheinigungen.

Die bei der Abnahme durch die Bauführung festgestellten Mängel werden dem AN schriftlich mitgeteilt und sind innerhalb der gesetzten Frist zu beseitigen.

Ergibt eine erneute Abnahme wiederum Beanstandungen, so werden dem AN die dadurch entstehenden Bauleitungskosten durch erneute Inanspruchnahme des leitenden Architekten bzw. des Fachingenieurs in Rechnung gestellt.

**2.5.1 Abnahme**
Abnahme durch den Sachverständigen:
Die Konformitätsprüfung durch die benannte Stelle sowie die Prüfung vor Inbetriebnahme (ZÜS), einschließlich einer Unterweisung der benannten und beauftragten Personen, ist in dem Angebotspreis enthalten.
Menge: 1,000 psch

### 5 Serviceleistungen

*Hinweis: Stundenlohnarbeiten*
Im Stundenlohn sind Arbeiten nur auf besondere
Anordnung des AG auszuführen.

Es sind Verrechnungssätze anzubieten, in denen
unaufgegliedert Lohnkosten, anteilige Gemeinkosten
einschl. Wagnis und Gewinn sowie Lohnnebenkosten
(Fahrkosten, Wegegelder u. ä.) enthalten sind.

Zuschläge für Mehr-, Nacht-, Sonntags- und
Feiertagsarbeit sind nicht mit einzubeziehen.

**5.1 Stunden eines Obermonteurs**
Menge: 5,000 h

**5.2 Stunden eines Monteurs**
Menge: 5,000 h

*Hinweis: Leistungsbeschreibung Wartung und Notruf*
Der Leistungsumfang erfolgt gemäß dem beiliegenden
Vertrag der Instandhaltung von technischen Anlagen und Einrichtungen.

Wartungsvertrag (beigefügt) über den gesamten Gewährleistungszeitraum von 5 Jahren.

Der AN hat die Wartung ind Instandhaltung gemäß
§ 2.1 des Vertrags auszuführen.
Die Wartung erfolgt vierteljährlich gemäß den Empfehlungen des AMEV und den Vorgaben der BetrSichV, TRBS 3121 und DIN EN 13015 sowie den jeweiligen Herstelleranweisungen.

Zum Leistungsumfang gehören insbesondere:

- Durchführung der regelmäßigen Wartungen inkl. Funktions-, Sicherheits- und Sichtprüfungen aller Baugruppen.
- Erstellung und elektronische Übermittlung der Wartungs- und Prüfprotokolle nach DIN EN 13015.
- Koordination und Begleitung der wiederkehrenden Prüfung (ZÜS) nach § 16 BetrSichV, einschließlich Mängelverfolgung.
- 24/7-Notruf- und Personenbefreiung gemäß § 9 BetrSichV.
- Durchführung kleinerer Instandsetzungen im Rahmen der Wartung.
- Sicherstellung der Betreiberpflichten (Dokumentation, Informationspflichten).

Dieses Dokument ist vom AN Aufzug mit Preisangaben im beiliegenden Preisblatt zu versehen.

Die An- und Abfahrt sind im Wartungspreis enthalten.

Die Beauftragung und Abrechnung der Wartung erfolgt gesondert und losgelöst von der geplanten Maßnahme.

Der Preis ist für die Aufzugsgruppe anzugeben.

**5.3 Preis für Wartung / Notruf für 5 Jahre**
Menge: 5,000 Jahr

**5.4 Preis für An- und Abfahrt bei Störungseinsätzen**
Menge: 1,000 psch
